# Zeitvertrag Starkstromanlagen bis 1kV
Angebotsaufforderung (GAEB DA XML 3.3, DA83)
Projekt: 050-2025
Währung: EUR
Erstellt mit: GXML Toolbox V3.3 R20220330, ORCA AVA 26.0.6 26.00.06, 12.11.2025

## Allgemeine Vorbemerkung
Allgemeine Vorbemerkung

Die Liegenschaften der Universitätsmedizin Essen bestehen aus über 50 Gebäuden am Standort des Universitätsklinikums Essen, Hufelandstraße 55, sowie weiteren externen Liegenschaften im Essener Stadtgebiet, wie dem Herzzentrum Essen-Huttrop und Gebäuden in der Theodor-Althoff-Straße u. a.
Insgesamt sind im Bereich der Universitätsmedizin Essen rund 12.000 Mitarbeiter beschäftigt.

Für anfallende betriebstechnische Tätigkeiten am gesamten Starkstromnetz aber der Niederspanungsschaltanlagen der Universitätsmedizin Essen wird ein Elektrofachunternehmen gesucht, das erforderliche Schalt-, Prüf-, Installations- und Elektrotechnische Arbeiten mit ausgebildetem Fachpersonal (z. B. Elektroinstallatuer/innen oder Elektrotechniker der Fachrichtung Gebäudesystemtechnik sowie Facharbeiter und Techniker im Bereich Elektrotechnik) ausführen kann.

Die erforderlichen Arbeiten dürfen ausschließlich von entsprechend qualifiziertem Fachpersonal mit abgeschlossener Berufsausbildung durchgeführt werden. Entsprechende Ausbildungsnachweise sind auf Verlangen dem Auftraggeber vorzulegen.

Die Fachabteilung Starkstromtechnik (Dez. 04.1.1) betreut sämtliche Elektrotechnischen Anlagen im Bereich der Universitätsmedizin Essen. Hierzu zählen auch die zum Klinikum gehörenden externen Liegenschaften im Stadtgebiet.

Aufgrund ständiger Erweiterungsmaßnahmen, Umzüge, Neueinrichtungen und Demontagen ergeben sich laufend Tätigkeiten im vorhandenen Leitungsnetz und Anlagen, die entsprechende elektrotechnische Arbeiten erforderlich machen.
Das Leitungsnetz erstreckt sich über entsprechende Niederspanungshauptverteilern Gebäudehauptverteiler sowie Etagen- und Bereichsverteiler bis zu den jeweiligen Steckdosen bzw.Anschlüsse an den Verbrauchern.
Bei Neuinstallation und Demontagarbeiten sind die aktuell gültigen TEV (Technische Errichtervorschriften im Universitätsklinikum Essen, Elektrotechnik) zu berücksichtigen und die vorhandene Dokumentation anzupassen.

Die Leistungen sind nach den allgemein anerkannten Regeln der Technik, den einschlägigen DIN- und VDE-Vorschriften sowie den Herstellervorgaben auszuführen.
Eine enge Abstimmung mit der Auftraggeberin bzw. den Starkstrom-Verantwortlichen ist erforderlich.
Alle Arbeiten sind so auszuführen, dass die Betriebssicherheit und die dauerhafte Funktionsfähigkeit der Elektroanlagen gewährleistet sind.

## Allgemeine Leistungsbeschreibung
Alle im Leistungsverzeichnis aufgeführten Positionen sind, sofern in der jeweiligen Position nicht ausdrücklich anders angegeben, als Einheit aus Lieferung und betriebsfertiger Montage anzubieten, auszuführen und zu kalkulieren.

Dies umfasst insbesondere:

die vollständige Materiallieferung einschließlich aller erforderlichen Neben-, Befestigungs- und Hilfsmaterialien,
die fachgerechte Montage, Installation und Inbetriebnahme gemäß den geltenden Normen, Vorschriften und anerkannten Regeln der Technik, die Herstellung der vollständigen Betriebsbereitschaft einschließlich sämtlicher Funktionsprüfungen, Justierungen und Dokumentationen.

Eventuelle Teilleistungen (z. B. reine Materiallieferungen ohne Montage oder umgekehrt) sind nur zulässig, wenn sie im Leistungsverzeichnis ausdrücklich gesondert abgefragt oder zugelassen sind.

Die Kalkulation der Einheitspreise hat so zu erfolgen, dass alle für die betriebsfertige Leistungserbringung erforderlichen Aufwendungen berücksichtigt sind.

## Anforderungen und Rahmenbedingungen
Allgemeine Erläuterungen zum Rahmenvertrag

Anforderungen und Rahmenbedingungen:

- Kernarbeitszeiten sind die Regelarbeitszeiten des UK-Technikpersonals:
  - Mo. - Di. von 07:00 Uhr bis 15:30 Uhr
  - Mi. - Do. von 07:00 Uhr bis 15:00 Uhr
- Der Bauleiter (Verantwortlicher des NU) muss an den wöchentlichen Baubesprechungen des Dezernats 04.1 (in der Regel montags 09:00 Uhr) teilnehmen. Die Kosten für eine Teilnahme müssen in den Angebotspreisen beinhaltet sein.
- Die TEV-Elektrotechnik ist zwingender Vertragsbestandteil und ist in vollem Umfang bindend für die Preisgestaltung des Angebotes.
- Der AN verpflichtet sich, hauptsächlich eigenes Personal im UK einzusetzen. Erfordert es der Arbeitsumfang, auf Nachunternehmer oder Leiharbeiter zurückgreifen zu müssen, müssen diese Personen entsprechend beim Dezernat 04.1 vorgestellt und freigegeben werden.
- Der AN verpflichtet sich, bei wechselndem Personal sicherzustellen, dass alle hier eingesetzten Mitarbeiter die Fremdfirmeneinweisung des Dezernat 04 absolviert haben, diese verstanden haben und per Unterschrift akzeptiert haben. Die Dokumentation ist vom Bauleiter des AN zu führen.
- Material und Arbeitszeiten, die nicht im LV hinterlegt sind, sind transparent kalkuliert als Einheitspreis dem Dezernat 04 anzubieten. Die Kalkulation basiert auf der Ursprungskalkulation des Angebotes, welches im Einkauf des UK hinterlegt sein muss.
- Der AN sorgt dafür, dass ausreichend Personal auch außerhalb der Kernarbeitszeiten zur Verfügung steht, sollten es Arbeiten erfordern.
- Die Bedienung der Außenstellen des UK sind grundsätzlich im Angebot zu gleichen Preisen inkludiert. Für folgende Außenstellen kann eine Anfahrtspauschale vergütet werden, sollten die Arbeiten erforderlich sein, nachdem die Arbeitsaufnahme am Campus erfolgt ist. Sollten die Arbeiten direkt an den Außenstellen morgens beginnen, gelten keine zusätzlichen Anfahrtspauschalen.
  - Die Campusnahen im Radius vom 1 km, gesehen aus Mitte Campus werden vom Campus aus bedient. Hier werden keine separaten Anfahrtspauschalen vergütet.
  - Die angegebenen Maße der Verlege- und Verteilersysteme sind auf 5 oder 10 mm gerundet.
  - Neuinstallation oder Erweiterungen von elektrischen Anlagen sind nach DIN VDE 0100-600 zu prüfen. Die Prüfung ist zu dokumentieren. Diese Leistungen sind mit den Einheitspreisen abgegolten.
  - Die in diesem Leistungsverzeichnis angegebenen Mengen und Stückzahlen dienen der Angebotskalkulation und sind unverbindlich.Im Zuge der Ausführung können die tatsächlichen Mengen nach oben oder unten abweichen.Abweichungen der ausgeschriebenen Mengen begründen keinen Anspruch auf eine besondere Vergütung.Die Abrechnung erfolgt ausschließlich nach den tatsächlich ausgeführten, funktionsfähigen und nachgewiesenen Leistungen gemäß den Bestimmungen der VOB/C - DIN 18382 "Elektro-, Sicherheits- und Informationstechnische Anlagen" sowie den anerkannten Regeln der Technik.
- Produktbedingte Abweichungen der im Leistungsbereich vorgegebenen Abmessungen von Leuchten, deren Abdeckungen, Zählerschränken und Installationskanälen (Durchmesser, Länge, Breite, Höhe) um 20 mm sind mit den Einheitspreisen abgegolten.

## 01 Zeitvertrag Starkstromanlagen bis 1kV -Einzellos-

### Titel 01 Anfahtspauschale

**01.1 Anfahtspauschale - Bitte bepreisen !**
Die Außenstellen außerhalb dieses Kreises werden mit einer Anfahtspauschale pro Einsatztag
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vergütet.

Anfahtspauschale für Außenstellen außerhalb dieses Kreises
Menge: 20,000 St

### Titel 02 Kabel/Leitung ausbauen,

**02.1 Kabel/Leitung ausbauen einschl. Befestigungsmittel über 8 bis 15 mm**
Kabel/Leitung ausbauen,
einschl. Befestigungsmittel,
Außendurchmesser über 8 bis 15 mm
Menge: 500,000 m

**02.2 Kabel/Leitung ausbauen einschl. Befestigungsmittel über 15 bis 30 mm**
Kabel/Leitung ausbauen,
einschl. Befestigungsmittel,
Außendurchmesser über 15 bis 30 mm
Menge: 500,000 m

**02.3 Kabel/Leitung ausbauen einschl. Befestigungsmittel über 30 bis 45 mm**
Kabel/Leitung ausbauen,
einschl. Befestigungsmittel,
Außendurchmesser über 30 bis 45 mm
Menge: 500,000 m

### Titel 03 Elektroinstallationsrohr ausbauen,

**03.1 Elektroinstallationsrohr ausbauen einschl. Verbindungsstücke 16 bis 63 mm**
Elektroinstallationsrohr ausbauen,
einschl. Verbindungsstücke,
Außendurchmesser 16 bis 63 mm
Menge: 100,000 m

### Titel 04 Leitungsführungs-/Sockelleistenkanal aus PVC-U/PPO ausbauen,

**04.1 Leitungsführungs-/Sockelleistenkanal aus PVC-U/PPO ausbauen einschl. Form- und Verbindungsstücke bis 90x230 mm**
Leitungsführungs-/Sockelleistenkanal aus PVC-U/PPO ausbauen,
einschl. Form- und Verbindungsstücke,
Außenmaße bis 90 x 230 mm
Menge: 100,000 m

### Titel 05 Einbaugerät für Geräteeinbaukanal ausbauen,

**05.1 Einbaugerät für Geräteeinbaukanal ausbauen einschl. Gerätedose und Blende bis 3-polig**
Einbaugerät für Geräteeinbaukanal ausbauen,
einschl. Gerätedose und Blende,
bis 3-polig
Menge: 100,000 St

**05.2 Einbaugerät für Geräteeinbaukanal ausbauen einschl. Gerätedose und Blende 4-/5-polig**
Einbaugerät für Geräteeinbaukanal ausbauen,
einschl. Gerätedose und Blende,
4/5-polig
Menge: 100,000 St

### Titel 06 Kabelrinne ausbauen,

**06.1 Kabelrinne ausbauen einschl. Form-, Verbindungs- und Befestigungsstücke bis 300 mm**
Kabelrinne ausbauen,
einschl. Form-, Verbindungs- und Befestigungsstücke,
Kabelrinnenbreite bis 300 mm
Menge: 50,000 m

**06.2 Kabelrinne ausbauen einschl. Form-, Verbindungs- und Befestigungsstücke über 300-600 mm**
Kabelrinne ausbauen,
einschl. Form-, Verbindungs- und Befestigungsstücke,
Kabelrinnenbreite über 300 bis 600 mm
Menge: 50,000 m

### Titel 07 Steckdose ausbauen,

**07.1 Steckdose ausbauen mit Schutzkontakt/Schalter/Taster UP**
Steckdose ausbauen,
mit Schutzkontakt/Schalter/Taster,
UP
Menge: 200,000 St

**07.2 Steckdose ausbauen mit Schutzkontakt/Schalter/Taster AP**
Steckdose ausbauen,
mit Schutzkontakt/Schalter/Taster,
AP
Menge: 200,000 St

### Titel 08 Steckdose CEE ausbauen,

**08.1 Steckdose CEE ausbauen ohne Angabe UP**
Steckdose CEE ausbauen,
ohne Angabe,
bis 63 A UP
Menge: 5,000 St

**08.2 Steckdose CEE ausbauen ohne Angabe AP**
Steckdose CEE ausbauen,
ohne Angabe,
bis 63 A AP
Menge: 10,000 St

### Titel 09 Geräte-/Abzweig-/Herdanschlussdose ausbauen,

**09.1 Geräte-/Abzweig-/Herdanschlussdose ausbauen ohne Angabe UP**
Geräte-/Abzweig-/Herdanschlussdose ausbauen,
ohne Angabe,
UP
Menge: 10,000 St

**09.2 Geräte-/Abzweig-/Herdanschlussdose ausbauen ohne Angabe AP**
Geräte-/Abzweig-/Herdanschlussdose ausbauen,
ohne Angabe,
AP
Menge: 10,000 St

### Titel 10 Abzweigkasten DIN EN 60670-1 ausbauen,

**10.1 Abzweigkasten ausbauen ohne Angabe UP**
Abzweigkasten DIN EN 60670-1 ausbauen,
  UP
Menge: 10,000 St

**10.2 Abzweigkasten ausbauen ohne Angabe AP**
Abzweigkasten DIN EN 60670-1 ausbauen,
  AP
Menge: 10,000 St

### Titel 11 Installations-Klemmverbindung in Installationsgeräten ausbauen,

**11.1 Installations-Klemmverbindung ausbauen ohne Angabe bis 6 mm2**
Installations-Klemmverbindung in Installationsgeräten ausbauen,
ohne Angabe,
Leiterquerschnitt bis 6 mm2
Menge: 100,000 St

### Titel 12 Leuchte einschl. systembedingtem Zubehör ausbauen,

**12.1 Leuchte ausbauen Wand-/Decken-/Einbau-/Anbau-/Sicherheits-/Hinweisleuchte**
Leuchte einschl. systembedingtem Zubehör ausbauen,
Wand-/Decken-/Einbau-/Anbau-/Sicherheits-/ Hinweisleuchte
Menge: 100,000 St

**12.2 Leuchte ausbauen Langfeldleuchte 14 bis 28W**
Leuchte einschl. systembedingtem Zubehör ausbauen,
Langfeldleuchte, ein- bis vierlampig, für Leuchtstofflampen, Stabform, 14 W bis 28 W
Menge: 100,000 St

**12.3 Leuchte ausbauen Langfeldleuchte 35 bis 80W**
Leuchte einschl. systembedingtem Zubehör ausbauen,
Langfeldleuchte, ein- bis vierlampig, für Leuchtstofflampen, Stabform, 35 W bis 80 W
Menge: 100,000 St

### Titel 13 NYCWY DIN VDE 0276-603, in vorhandenem Kabelgraben,

**13.1 NYCWY in vorhand. Kabelgraben Leiterzahl 4/1 10/10 mm2**
NYCWY DIN VDE 0276-603, in vorhandenem Kabelgraben,
Leiterzahl 4, konzentrischer Leiter,
Querschnitt 10/10 mm2
Menge: 10,000 m

**13.2 NYCWY in vorhand. Kabelgraben Leiterzahl 4/1 16/16 mm2**
NYCWY DIN VDE 0276-603, in vorhandenem Kabelgraben,
Leiterzahl 4, konzentrischer Leiter,
Querschnitt 16/16 mm2
Menge: 10,000 m

### Titel 14 NYCWY DIN VDE 0276-603, in vorhandenem Installationsrohr/-kanal/auf Kabelrinne,

**14.1 NYCWY in vorhand. Rohr/Kanal/Halter/Rinne Leiterzahl 4/1 10/10 mm2**
NYCWY DIN VDE 0276-603, in vorhandenem Installationsrohr/-kanal/auf Kabelrinne,
Leiterzahl 4, konzentrischer Leiter,
Querschnitt 10/10 mm2
Menge: 10,000 m

**14.2 NYCWY in vorhand. Rohr/Kanal/Halter/Rinne Leiterzahl 4/1 16/16 mm2**
NYCWY DIN VDE 0276-603, in vorhandenem Installationsrohr/-kanal/auf Kabelrinne,
Leiterzahl 4, konzentrischer Leiter,
Querschnitt 16/16 mm2
Menge: 10,000 m

### Titel 15 NYCWY DIN VDE 0276-603, mit Bügelschellen, verzinkt, einschl. Gegenwannen, an vorhandenen Profil-Schienen,

**15.1 NYCWY an vorhand. Schienen Leiterzahl 4/1 10/10 mm2**
NYCWY DIN VDE 0276-603, mit Bügelschellen, verzinkt, einschl. Gegenwannen, an vorhandenen Profil-Schienen,
Leiterzahl 4, konzentrischer Leiter,
Querschnitt 10/10 mm2
Menge: 10,000 m

**15.2 NYCWY an vorhand. Schienen Leiterzahl 4/1 16/16 mm2**
NYCWY DIN VDE 0276-603, mit Bügelschellen, verzinkt, einschl. Gegenwannen, an vorhandenen Profil-Schienen,
Leiterzahl 4, konzentrischer Leiter,
Querschnitt 16/16 mm2
Menge: 10,000 m

### Titel 16 NYM-J/-O DIN VDE 0250-204, in vorhandenem Installationsrohr/-kanal/Sammelhalter/auf Kabelrinne,

**16.1 NYM-J/-O in vorhand. Rohr/Kanal/Halter/Rinne Leiterzahl 1 4 mm2**
NYM-J/-O DIN VDE 0250-204, in vorhandenem Installationsrohr/-kanal/Sammelhalter/auf Kabelrinne,
Leiterzahl 1,
Querschnitt 4 mm2
Menge: 200,000 m

**16.2 NYM-J/-O in vorhand. Rohr/Kanal/Halter/Rinne Leiterzahl 1 6 mm2**
NYM-J/-O DIN VDE 0250-204, in vorhandenem Installationsrohr/-kanal/Sammelhalter/auf Kabelrinne,
Leiterzahl 1,
Querschnitt 6 mm2
Menge: 200,000 m

**16.3 NYM-J/-O in vorhand. Rohr/Kanal/Halter/Rinne Leiterzahl 1 10 mm2**
NYM-J/-O DIN VDE 0250-204, in vorhandenem Installationsrohr/-kanal/Sammelhalter/auf Kabelrinne,
Leiterzahl 1,
Querschnitt 10 mm2
Menge: 150,000 m

**16.4 NYM-J/-O in vorhand. Rohr/Kanal/Halter/Rinne Leiterzahl 1 16 mm2**
NYM-J/-O DIN VDE 0250-204, in vorhandenem Installationsrohr/-kanal/Sammelhalter/auf Kabelrinne,
Leiterzahl 1,
Querschnitt 16 mm2
Menge: 200,000 m

**16.5 NYM-J/-O in vorhand. Rohr/Kanal/Halter/Rinne Leiterzahl 3 1,5 mm2**
NYM-J/-O DIN VDE 0250-204, in vorhandenem Installationsrohr/-kanal/Sammelhalter/auf Kabelrinne,
Leiterzahl 3,
Querschnitt 1,5 mm2
Menge: 1000,000 m

**16.6 NYM-J/-O in vorhand. Rohr/Kanal/Halter/Rinne Leiterzahl 3 2,5 mm2**
NYM-J/-O DIN VDE 0250-204, in vorhandenem Installationsrohr/-kanal/Sammelhalter/auf Kabelrinne,
Leiterzahl 3,
Querschnitt 2,5 mm2
Menge: 1500,000 m

**16.7 NYM-J/-O in vorhand. Rohr/Kanal/Halter/Rinne Leiterzahl 5 1,5 mm2**
NYM-J/-O DIN VDE 0250-204, in vorhandenem Installationsrohr/-kanal/Sammelhalter/auf Kabelrinne,
Leiterzahl 5,
Querschnitt 1,5 mm2
Menge: 1000,000 m

**16.8 NYM-J/-O in vorhand. Rohr/Kanal/Halter/Rinne Leiterzahl 5 2,5 mm2**
NYM-J/-O DIN VDE 0250-204, in vorhandenem Installationsrohr/-kanal/Sammelhalter/auf Kabelrinne,
Leiterzahl 5,
Querschnitt 2,5 mm2
Menge: 750,000 m

**16.9 NYM-J/-O in vorhand. Rohr/Kanal/Halter/Rinne Leiterzahl 5 4 mm2**
NYM-J/-O DIN VDE 0250-204, in vorhandenem Installationsrohr/-kanal/Sammelhalter/auf Kabelrinne,
Leiterzahl 5,
Querschnitt 4 mm2
Menge: 100,000 m

**16.10 NYM-J/-O in vorhand. Rohr/Kanal/Halter/Rinne Leiterzahl 5 6 mm2**
NYM-J/-O DIN VDE 0250-204, in vorhandenem Installationsrohr/-kanal/Sammelhalter/auf Kabelrinne,
Leiterzahl 5,
Querschnitt 6 mm2
Menge: 500,000 m

### Titel 17 NYM-J/-O DIN VDE 0250-204, in vorhandenem Installationsrohr/-kanal/Sammelhalter/auf Kabelrinne, in abgehängter

**17.1 NYM-J/-O in vorhand. Rohr/Kanal/Halter/Rinne, abgeh.Decke Leiterzahl 1 4 mm2**
NYM-J/-O DIN VDE 0250-204, in vorhandenem Installationsrohr/-kanal/Sammelhalter/auf Kabelrinne, in abgehängter Decke,
Leiterzahl 1,
Querschnitt 4 mm2
Menge: 200,000 m

**17.2 NYM-J/-O in vorhand. Rohr/Kanal/Halter/Rinne, abgeh.Decke Leiterzahl 1 6 mm2**
NYM-J/-O DIN VDE 0250-204, in vorhandenem Installationsrohr/-kanal/Sammelhalter/auf Kabelrinne, in abgehängter Decke,
Leiterzahl 1,
Querschnitt 6 mm2
Menge: 200,000 m

**17.3 NYM-J/-O in vorhand. Rohr/Kanal/Halter/Rinne, abgeh.Decke Leiterzahl 1 10 mm2**
NYM-J/-O DIN VDE 0250-204, in vorhandenem Installationsrohr/-kanal/Sammelhalter/auf Kabelrinne, in abgehängter Decke,
Leiterzahl 1,
Querschnitt 10 mm2
Menge: 150,000 m

**17.4 NYM-J/-O in vorhand. Rohr/Kanal/Halter/Rinne, abgeh.Decke Leiterzahl 1 16 mm2**
NYM-J/-O DIN VDE 0250-204, in vorhandenem Installationsrohr/-kanal/Sammelhalter/auf Kabelrinne, in abgehängter Decke,
Leiterzahl 1,
Querschnitt 16 mm2
Menge: 200,000 m

**17.5 NYM-J/-O in vorhand. Rohr/Kanal/Halter/Rinne, abgeh.Decke Leiterzahl 3 1,5 mm2**
NYM-J/-O DIN VDE 0250-204, in vorhandenem Installationsrohr/-kanal/Sammelhalter/auf Kabelrinne, in abgehängter Decke,
Leiterzahl 3,
Querschnitt 1,5 mm2
Menge: 1000,000 m

**17.6 NYM-J/-O in vorhand. Rohr/Kanal/Halter/Rinne, abgeh.Decke Leiterzahl 3 2,5 mm2**
NYM-J/-O DIN VDE 0250-204, in vorhandenem Installationsrohr/-kanal/Sammelhalter/auf Kabelrinne, in abgehängter Decke,
Leiterzahl 3,
Querschnitt 2,5 mm2
Menge: 1500,000 m

**17.7 NYM-J/-O in vorhand. Rohr/Kanal/Halter/Rinne, abgeh.Decke Leiterzahl 5 1,5 mm2**
NYM-J/-O DIN VDE 0250-204, in vorhandenem Installationsrohr/-kanal/Sammelhalter/auf Kabelrinne, in abgehängter Decke,
Leiterzahl 5,
Querschnitt 1,5 mm2
Menge: 1000,000 m

**17.8 NYM-J/-O in vorhand. Rohr/Kanal/Halter/Rinne, abgeh.Decke Leiterzahl 5 2,5 mm2**
NYM-J/-O DIN VDE 0250-204, in vorhandenem Installationsrohr/-kanal/Sammelhalter/auf Kabelrinne, in abgehängter Decke,
Leiterzahl 5,
Querschnitt 2,5 mm2
Menge: 750,000 m

**17.9 NYM-J/-O in vorhand. Rohr/Kanal/Halter/Rinne, abgeh.Decke Leiterzahl 5 4 mm2**
NYM-J/-O DIN VDE 0250-204, in vorhandenem Installationsrohr/-kanal/Sammelhalter/auf Kabelrinne, in abgehängter Decke,
Leiterzahl 5,
Querschnitt 4 mm2
Menge: 100,000 m

**17.10 NYM-J/-O in vorhand. Rohr/Kanal/Halter/Rinne, abgeh.Decke Leiterzahl 5 6 mm2**
NYM-J/-O DIN VDE 0250-204, in vorhandenem Installationsrohr/-kanal/Sammelhalter/auf Kabelrinne, in abgehängter Decke,
Leiterzahl 5,
Querschnitt 6 mm2
Menge: 500,000 m

### Titel 18 NYM-J/-O DIN VDE 0250-204, in Doppelboden/Hohlwand,

**18.1 NYM-J/-O in Doppelboden/Hohlwand Leiterzahl 3 1,5 mm2**
NYM-J/-O DIN VDE 0250-204, in Doppelboden/Hohlwand,
Leiterzahl 3,
Querschnitt 1,5 mm2
Menge: 1000,000 m

**18.2 NYM-J/-O in Doppelboden/Hohlwand Leiterzahl 3 2,5 mm2**
NYM-J/-O DIN VDE 0250-204, in Doppelboden/Hohlwand,
Leiterzahl 3,
Querschnitt 2,5 mm2
Menge: 1500,000 m

**18.3 NYM-J/-O in Doppelboden/Hohlwand Leiterzahl 5 1,5 mm2**
NYM-J/-O DIN VDE 0250-204, in Doppelboden/Hohlwand,
Leiterzahl 5,
Querschnitt 1,5 mm2
Menge: 1000,000 m

**18.4 NYM-J/-O in Doppelboden/Hohlwand Leiterzahl 5 2,5 mm2**
NYM-J/-O DIN VDE 0250-204, in Doppelboden/Hohlwand,
Leiterzahl 5,
Querschnitt 2,5 mm2
Menge: 500,000 m

### Titel 19 NYM-J/-O DIN VDE 0250-204, mit Nagelschellen, in vorhandenem Schlitz/an Wand/Decke,

**19.1 NYM-J/-O in vorhand. Schlitz Leiterzahl 1 4 mm2**
NYM-J/-O DIN VDE 0250-204, mit Nagelschellen, in vorhandenem Schlitz/an Wand/Decke,
Leiterzahl 1,
Querschnitt 4 mm2
Menge: 100,000 m

**19.2 NYM-J/-O in vorhand. Schlitz Leiterzahl 1 6 mm2**
NYM-J/-O DIN VDE 0250-204, mit Nagelschellen, in vorhandenem Schlitz/an Wand/Decke,
Leiterzahl 1,
Querschnitt 6 mm2
Menge: 100,000 m

**19.3 NYM-J/-O in vorhand. Schlitz Leiterzahl 3 1,5 mm2**
NYM-J/-O DIN VDE 0250-204, mit Nagelschellen, in vorhandenem Schlitz/an Wand/Decke,
Leiterzahl 3,
Querschnitt 1,5 mm2
Menge: 250,000 m

**19.4 NYM-J/-O in vorhand. Schlitz Leiterzahl 3 2,5 mm2**
NYM-J/-O DIN VDE 0250-204, mit Nagelschellen, in vorhandenem Schlitz/an Wand/Decke,
Leiterzahl 3,
Querschnitt 2,5 mm2
Menge: 1000,000 m

**19.5 NYM-J/-O in vorhand. Schlitz Leiterzahl 5 1,5 mm2**
NYM-J/-O DIN VDE 0250-204, mit Nagelschellen, in vorhandenem Schlitz/an Wand/Decke,
Leiterzahl 5,
Querschnitt 1,5 mm2
Menge: 250,000 m

**19.6 NYM-J/-O in vorhand. Schlitz Leiterzahl 5 2,5 mm2**
NYM-J/-O DIN VDE 0250-204, mit Nagelschellen, in vorhandenem Schlitz/an Wand/Decke,
Leiterzahl 5,
Querschnitt 2,5 mm2
Menge: 100,000 m

### Titel 20 NYM-J/-O DIN VDE 0250-204, mit Bügelschellen, verzinkt, einschl. Gegenwannen, an vorhandenen Profil-Schienen,

**20.1 NYM-J/-O an vorhand. Schienen Leiterzahl 1 4 mm2**
NYM-J/-O DIN VDE 0250-204, mit Bügelschellen, verzinkt, einschl. Gegenwannen, an vorhandenen Profil-Schienen,
Leiterzahl 1,
Querschnitt 4 mm2
Menge: 100,000 m

**20.2 NYM-J/-O an vorhand. Schienen Leiterzahl 1 6 mm2**
NYM-J/-O DIN VDE 0250-204, mit Bügelschellen, verzinkt, einschl. Gegenwannen, an vorhandenen Profil-Schienen,
Leiterzahl 1,
Querschnitt 6 mm2
Menge: 100,000 m

**20.3 NYM-J/-O an vorhand. Schienen Leiterzahl 1 10 mm2**
NYM-J/-O DIN VDE 0250-204, mit Bügelschellen, verzinkt, einschl. Gegenwannen, an vorhandenen Profil-Schienen,
Leiterzahl 1,
Querschnitt 10 mm2
Menge: 100,000 m

**20.4 NYM-J/-O an vorhand. Schienen Leiterzahl 1 16 mm2**
NYM-J/-O DIN VDE 0250-204, mit Bügelschellen, verzinkt, einschl. Gegenwannen, an vorhandenen Profil-Schienen,
Leiterzahl 1,
Querschnitt 16 mm2
Menge: 100,000 m

**20.5 NYM-J/-O an vorhand. Schienen Leiterzahl 3 1,5 mm2**
NYM-J/-O DIN VDE 0250-204, mit Bügelschellen, verzinkt, einschl. Gegenwannen, an vorhandenen Profil-Schienen,
Leiterzahl 3,
Querschnitt 1,5 mm2
Menge: 100,000 m

**20.6 NYM-J/-O an vorhand. Schienen Leiterzahl 3 2,5 mm2**
NYM-J/-O DIN VDE 0250-204, mit Bügelschellen, verzinkt, einschl. Gegenwannen, an vorhandenen Profil-Schienen,
Leiterzahl 3,
Querschnitt 2,5 mm2
Menge: 500,000 m

**20.7 NYM-J/-O an vorhand. Schienen Leiterzahl 5 1,5 mm2**
NYM-J/-O DIN VDE 0250-204, mit Bügelschellen, verzinkt, einschl. Gegenwannen, an vorhandenen Profil-Schienen,
Leiterzahl 5,
Querschnitt 1,5 mm2
Menge: 100,000 m

**20.8 NYM-J/-O an vorhand. Schienen Leiterzahl 5 2,5 mm2**
NYM-J/-O DIN VDE 0250-204, mit Bügelschellen, verzinkt, einschl. Gegenwannen, an vorhandenen Profil-Schienen,
Leiterzahl 5,
Querschnitt 2,5 mm2
Menge: 100,000 m

**20.9 NYM-J/-O an vorhand. Schienen Leiterzahl 5 4 mm2**
NYM-J/-O DIN VDE 0250-204, mit Bügelschellen, verzinkt, einschl. Gegenwannen, an vorhandenen Profil-Schienen,
Leiterzahl 5,
Querschnitt 4 mm2
Menge: 100,000 m

**20.10 NYM-J/-O an vorhand. Schienen Leiterzahl 5 6 mm2**
NYM-J/-O DIN VDE 0250-204, mit Bügelschellen, verzinkt, einschl. Gegenwannen, an vorhandenen Profil-Schienen,
Leiterzahl 5,
Querschnitt 6 mm2
Menge: 100,000 m

### Titel 21 Verbindungsmuffe 0,6/1kV für Kabel NYY/NYCY/NYCWY, als Gießharzmuffe, einschl. Schraub-/Pressverbindern,

**21.1 Verbindungsmuffe für Kabel NYY/NYCY/NYCWY, Gießharzmuffe 3 Leiter 1,5-6 mm2**
Verbindungsmuffe 0,6/1kV für Kabel NYY/NYCY/NYCWY, als Gießharzmuffe, einschl. Schraub-/Pressverbindern,
Leiterzahl 3,
Querschnitt 1,5 bis 6 mm2
Menge: 5,000 St

**21.2 Verbindungsmuffe für Kabel NYY/NYCY/NYCWY, Gießharzmuffe 3 Leiter 10-16 mm2**
Verbindungsmuffe 0,6/1kV für Kabel NYY/NYCY/NYCWY, als Gießharzmuffe, einschl. Schraub-/Pressverbindern,
Leiterzahl 3,
Querschnitt 10 bis 16 mm2
Menge: 5,000 St

**21.3 Verbindungsmuffe für Kabel NYY/NYCY/NYCWY, Gießharzmuffe 5 Leiter 1,5-6 mm2**
Verbindungsmuffe 0,6/1kV für Kabel NYY/NYCY/NYCWY, als Gießharzmuffe, einschl. Schraub-/Pressverbindern,
Leiterzahl 5,
Querschnitt 1,5 bis 6 mm2
Menge: 5,000 St

**21.4 Verbindungsmuffe für Kabel NYY/NYCY/NYCWY, Gießharzmuffe 5 Leiter 10-16 mm2**
Verbindungsmuffe 0,6/1kV für Kabel NYY/NYCY/NYCWY, als Gießharzmuffe, einschl. Schraub-/Pressverbindern,
Leiterzahl 5,
Querschnitt 10 bis 16 mm2
Menge: 5,000 St

### Titel 22 Verbindungsmuffe 0,6/1kV für Kabel NYY/NYCY/NYCWY, als Schrumpfmuffe, einschl. Schraub-/Pressverbindern,

**22.1 Verbindungsmuffe für Kabel NYY/NYCY/NYCWY, Schrumpfmuffe 3 Leiter 1,5-6 mm2**
Verbindungsmuffe 0,6/1kV für Kabel NYY/NYCY/NYCWY, als Schrumpfmuffe, einschl. Schraub-/Pressverbindern,
Leiterzahl 3,
Querschnitt 1,5 bis 6 mm2
Menge: 20,000 St

**22.2 Verbindungsmuffe für Kabel NYY/NYCY/NYCWY, Schrumpfmuffe 3 Leiter 10-16 mm2**
Verbindungsmuffe 0,6/1kV für Kabel NYY/NYCY/NYCWY, als Schrumpfmuffe, einschl. Schraub-/Pressverbindern,
Leiterzahl 3,
Querschnitt 10 bis 16 mm2
Menge: 10,000 St

**22.3 Verbindungsmuffe für Kabel NYY/NYCY/NYCWY, Schrumpfmuffe 5 Leiter 1,5-6 mm2**
Verbindungsmuffe 0,6/1kV für Kabel NYY/NYCY/NYCWY, als Schrumpfmuffe, einschl. Schraub-/Pressverbindern,
Leiterzahl 5,
Querschnitt 1,5 bis 6 mm2
Menge: 20,000 St

**22.4 Verbindungsmuffe für Kabel NYY/NYCY/NYCWY, Schrumpfmuffe 5 Leiter 10-16 mm2**
Verbindungsmuffe 0,6/1kV für Kabel NYY/NYCY/NYCWY, als Schrumpfmuffe, einschl. Schraub-/Pressverbindern,
Leiterzahl 5,
Querschnitt 10 bis 16 mm2
Menge: 10,000 St

### Titel 23 Verbindungsmuffe 0,6/1kV für Leitung NYM als Schrumpfmuffe, einschl. Schraub-/Pressverbindern,

**23.1 Verbindungsmuffe für Leitung NYM, Schrumpfmuffe 4 Leiter 1,5-6 mm2**
Verbindungsmuffe 0,6/1kV für Leitung NYM als Schrumpfmuffe, einschl. Schraub-/Pressverbindern,
Leiterzahl 4,
Querschnitt 1,5 bis 6 mm2
Menge: 50,000 St

**23.2 Verbindungsmuffe für Leitung NYM, Schrumpfmuffe 4 Leiter 10-16 mm2**
Verbindungsmuffe 0,6/1kV für Leitung NYM als Schrumpfmuffe, einschl. Schraub-/Pressverbindern,
Leiterzahl 4,
Querschnitt 10 bis 16 mm2
Menge: 20,000 St

**23.3 Verbindungsmuffe für Leitung NYM, Schrumpfmuffe 5 Leiter 1,5-6 mm2**
Verbindungsmuffe 0,6/1kV für Leitung NYM als Schrumpfmuffe, einschl. Schraub-/Pressverbindern,
Leiterzahl 5,
Querschnitt 1,5 bis 6 mm2
Menge: 50,000 St

**23.4 Verbindungsmuffe für Leitung NYM, Schrumpfmuffe 5 Leiter 10-16 mm2**
Verbindungsmuffe 0,6/1kV für Leitung NYM als Schrumpfmuffe, einschl. Schraub-/Pressverbindern,
Leiterzahl 5,
Querschnitt 10 bis 16 mm2
Menge: 20,000 St

### Titel 24 Isolierstoffrohr aus PVC-U DIN EN 61386-23, leicht, flexibel, FBY-EL-F,

**24.1 Isolierstoffrohr aus PVC-U, leicht, flexibel einschl. Muffen, in vorhandenem Schlitz/abgehängter Decke EN 16**
Isolierstoffrohr aus PVC-U DIN EN 61386-23, leicht, flexibel, FBY-EL-F,
einschl. Muffen, in vorhandenem Schlitz/abgehängter Decke,
Außendurchmesser 16 mm
Menge: 50,000 m

**24.2 Isolierstoffrohr aus PVC-U, leicht, flexibel einschl. Muffen, in vorhandenem Schlitz/abgehängter Decke EN 20**
Isolierstoffrohr aus PVC-U DIN EN 61386-23, leicht, flexibel, FBY-EL-F,
einschl. Muffen, in vorhandenem Schlitz/abgehängter Decke,
Außendurchmesser 20 mm
Menge: 50,000 m

**24.3 Isolierstoffrohr aus PVC-U, leicht, flexibel einschl. Muffen, in vorhandenem Schlitz/abgehängter Decke EN 25**
Isolierstoffrohr aus PVC-U DIN EN 61386-23, leicht, flexibel, FBY-EL-F,
einschl. Muffen, in vorhandenem Schlitz/abgehängter Decke,
Außendurchmesser 25 mm
Menge: 25,000 m

**24.4 Isolierstoffrohr aus PVC-U, leicht, flexibel einschl. Muffen, in vorhandenem Schlitz/abgehängter Decke EN 32**
Isolierstoffrohr aus PVC-U DIN EN 61386-23, leicht, flexibel, FBY-EL-F,
einschl. Muffen, in vorhandenem Schlitz/abgehängter Decke,
Außendurchmesser 32 mm
Menge: 25,000 m

### Titel 25 Isolierstoffrohr aus PVC-U DIN EN 61386-23, mittelschwer, flexibel, FFKuS-EM-F,

**25.1 Isolierstoffrohr aus PVC-U, mittelschwer, flexibel einschl. Muffen, in vorhandenem Schlitz/abgehängter Decke EN 16**
Isolierstoffrohr aus PVC-U DIN EN 61386-23, mittelschwer, flexibel, FFKuS-EM-F,
einschl. Muffen, in vorhandenem Schlitz/abgehängter Decke,
Außendurchmesser 16 mm
Menge: 50,000 m

**25.2 Isolierstoffrohr aus PVC-U, mittelschwer, flexibel einschl. Muffen, in vorhandenem Schlitz/abgehängter Decke EN 20**
Isolierstoffrohr aus PVC-U DIN EN 61386-23, mittelschwer, flexibel, FFKuS-EM-F,
einschl. Muffen, in vorhandenem Schlitz/abgehängter Decke,
Außendurchmesser 20 mm
Menge: 50,000 m

**25.3 Isolierstoffrohr aus PVC-U, mittelschwer, flexibel einschl. Muffen, in vorhandenem Schlitz/abgehängter Decke EN 25**
Isolierstoffrohr aus PVC-U DIN EN 61386-23, mittelschwer, flexibel, FFKuS-EM-F,
einschl. Muffen, in vorhandenem Schlitz/abgehängter Decke,
Außendurchmesser 25 mm
Menge: 25,000 m

**25.4 Isolierstoffrohr aus PVC-U, mittelschwer, flexibel einschl. Muffen, in vorhandenem Schlitz/abgehängter Decke EN 32**
Isolierstoffrohr aus PVC-U DIN EN 61386-23, mittelschwer, flexibel, FFKuS-EM-F,
einschl. Muffen, in vorhandenem Schlitz/abgehängter Decke,
Außendurchmesser 32 mm
Menge: 25,000 m

### Titel 26 Isolierstoffrohr aus PVC-U DIN EN 61386-23, schwer, flexibel, FFKuS-ES-F,

**26.1 Isolierstoffrohr aus PVC-U, schwer, flexibel einschl. Muffen, in vorhandenem Schlitz/abgehängter Decke EN 16**
Isolierstoffrohr aus PVC-U DIN EN 61386-23, schwer, flexibel, FFKuS-ES-F,
einschl. Muffen, in vorhandenem Schlitz/abgehängter Decke,
Außendurchmesser 16 mm
Menge: 50,000 m

**26.2 Isolierstoffrohr aus PVC-U, schwer, flexibel einschl. Muffen, in vorhandenem Schlitz/abgehängter Decke EN 20**
Isolierstoffrohr aus PVC-U DIN EN 61386-23, schwer, flexibel, FFKuS-ES-F,
einschl. Muffen, in vorhandenem Schlitz/abgehängter Decke,
Außendurchmesser 20 mm
Menge: 50,000 m

**26.3 Isolierstoffrohr aus PVC-U, schwer, flexibel einschl. Muffen, in vorhandenem Schlitz/abgehängter Decke EN 25**
Isolierstoffrohr aus PVC-U DIN EN 61386-23, schwer, flexibel, FFKuS-ES-F,
einschl. Muffen, in vorhandenem Schlitz/abgehängter Decke,
Außendurchmesser 25 mm
Menge: 25,000 m

**26.4 Isolierstoffrohr aus PVC-U, schwer, flexibel einschl. Muffen, in vorhandenem Schlitz/abgehängter Decke EN 32**
Isolierstoffrohr aus PVC-U DIN EN 61386-23, schwer, flexibel, FFKuS-ES-F,
einschl. Muffen, in vorhandenem Schlitz/abgehängter Decke,
Außendurchmesser 32 mm
Menge: 25,000 m

### Titel 27 Isolierstoffrohr aus PVC-U DIN EN 61386-21, mittelschwer, starr, FPKu-EM-F,

**27.1 Isolierstoffrohr aus PVC-U, mittelschwer, starr offen, Schellen, an Decke/Wand EN 16**
Isolierstoffrohr aus PVC-U DIN EN 61386-21, mittelschwer, starr, FPKu-EM-F,
Verlegung offen, mit Abstandsschellen,an Wand/Decke,
Außendurchmesser 16 mm
Menge: 50,000 m

**27.2 Isolierstoffrohr aus PVC-U, mittelschwer, starr offen, Schellen, an Decke/Wand EN 20**
Isolierstoffrohr aus PVC-U DIN EN 61386-21, mittelschwer, starr, FPKu-EM-F,
Verlegung offen, mit Abstandsschellen,an Wand/Decke,
Außendurchmesser 20 mm
Menge: 50,000 m

**27.3 Isolierstoffrohr aus PVC-U, mittelschwer, starr offen, Schellen, an Decke/Wand EN 25**
Isolierstoffrohr aus PVC-U DIN EN 61386-21, mittelschwer, starr, FPKu-EM-F,
Verlegung offen, mit Abstandsschellen,an Wand/Decke,
Außendurchmesser 25 mm
Menge: 25,000 m

**27.4 Isolierstoffrohr aus PVC-U, mittelschwer, starr offen, Schellen, an Decke/Wand EN 32**
Isolierstoffrohr aus PVC-U DIN EN 61386-21, mittelschwer, starr, FPKu-EM-F,
Verlegung offen, mit Abstandsschellen,an Wand/Decke,
Außendurchmesser 32 mm
Menge: 25,000 m

### Titel 28 Isolierstoffrohr aus PVC-U DIN EN 61386-21, schwer, starr, FPKu-ES-F,

**28.1 Isolierstoffrohr aus PVC-U, schwer, starr offen, Schellen, an Decke/Wand EN 16**
Isolierstoffrohr aus PVC-U DIN EN 61386-21, schwer, starr, FPKu-ES-F,
Verlegung offen, mit Abstandsschellen, an Wand/Decke,
Außendurchmesser 16 mm
Menge: 50,000 m

**28.2 Isolierstoffrohr aus PVC-U, schwer, starr offen, Schellen, an Decke/Wand EN 20**
Isolierstoffrohr aus PVC-U DIN EN 61386-21, schwer, starr, FPKu-ES-F,
Verlegung offen, mit Abstandsschellen, an Wand/Decke,
Außendurchmesser 20 mm
Menge: 50,000 m

**28.3 Isolierstoffrohr aus PVC-U, schwer, starr offen, Schellen, an Decke/Wand EN 25**
Isolierstoffrohr aus PVC-U DIN EN 61386-21, schwer, starr, FPKu-ES-F,
Verlegung offen, mit Abstandsschellen, an Wand/Decke,
Außendurchmesser 25 mm
Menge: 25,000 m

**28.4 Isolierstoffrohr aus PVC-U, schwer, starr offen, Schellen, an Decke/Wand EN 32**
Isolierstoffrohr aus PVC-U DIN EN 61386-21, schwer, starr, FPKu-ES-F,
Verlegung offen, mit Abstandsschellen, an Wand/Decke,
Außendurchmesser 32 mm
Menge: 25,000 m

### Titel 29 Isolierstoffrohr aus halogenfreiem Kunststoff DIN EN 61386-21, mittelschwer, starr, FPKu-EM-F,

**29.1 Isolierstoffrohr halogenfrei, mittelschwer, starr offen, Schellen, an Decke/Wand EN 16**
Isolierstoffrohr aus halogenfreiem Kunststoff DIN EN 61386-21, mittelschwer, starr, FPKu-EM-F,
Verlegung offen, einschl. Muffen, mit Abstandsschellen, an Wand/Decke,
Außendurchmesser 16 mm
Menge: 50,000 m

**29.2 Isolierstoffrohr halogenfrei, mittelschwer, starr offen, Schellen, an Decke/Wand EN 20**
Isolierstoffrohr aus halogenfreiem Kunststoff DIN EN 61386-21, mittelschwer, starr, FPKu-EM-F,
Verlegung offen, einschl. Muffen, mit Abstandsschellen, an Wand/Decke,
Außendurchmesser 20 mm
Menge: 50,000 m

**29.3 Isolierstoffrohr halogenfrei, mittelschwer, starr offen, Schellen, an Decke/Wand EN 25**
Isolierstoffrohr aus halogenfreiem Kunststoff DIN EN 61386-21, mittelschwer, starr, FPKu-EM-F,
Verlegung offen, einschl. Muffen, mit Abstandsschellen, an Wand/Decke,
Außendurchmesser 25 mm
Menge: 25,000 m

**29.4 Isolierstoffrohr halogenfrei, mittelschwer, starr offen, Schellen, an Decke/Wand EN 32**
Isolierstoffrohr aus halogenfreiem Kunststoff DIN EN 61386-21, mittelschwer, starr, FPKu-EM-F,
Verlegung offen, einschl. Muffen, mit Abstandsschellen, an Wand/Decke,
Außendurchmesser 32 mm
Menge: 25,000 m

### Titel 30 Stahlpanzerrohr für schwere mechanische Beanspruchung, Ausführung ES, Verlegung offen, einschl. Muffen und End

**30.1 Stahlpanzerrohr für schwere mechanische Beanspruchung lackiert, Schellen, an Decke/Wand EN 16**
Stahlpanzerrohr für schwere mechanische Beanspruchung, Ausführung ES, Verlegung offen, einschl. Muffen und Endtüllen,
schwarz lackiert, mit Abstandsschellen,an Wand/Decke,
Außendurchmesser 16 mm
Menge: 50,000 m

**30.2 Stahlpanzerrohr für schwere mechanische Beanspruchung lackiert, Schellen, an Decke/Wand EN 20**
Stahlpanzerrohr für schwere mechanische Beanspruchung, Ausführung ES, Verlegung offen, einschl. Muffen und Endtüllen,
schwarz lackiert, mit Abstandsschellen,an Wand/Decke,
Außendurchmesser 20 mm
Menge: 50,000 m

**30.3 Stahlpanzerrohr für schwere mechanische Beanspruchung lackiert, Schellen, an Decke/Wand EN 25**
Stahlpanzerrohr für schwere mechanische Beanspruchung, Ausführung ES, Verlegung offen, einschl. Muffen und Endtüllen,
schwarz lackiert, mit Abstandsschellen,an Wand/Decke,
Außendurchmesser 25 mm
Menge: 25,000 m

**30.4 Stahlpanzerrohr für schwere mechanische Beanspruchung lackiert, Schellen, an Decke/Wand EN 32**
Stahlpanzerrohr für schwere mechanische Beanspruchung, Ausführung ES, Verlegung offen, einschl. Muffen und Endtüllen,
schwarz lackiert, mit Abstandsschellen,an Wand/Decke,
Außendurchmesser 32 mm
Menge: 25,000 m

**30.5 Stahlpanzerrohr für schwere mechanische Beanspruchung feuerverzinkt, Schellen, an Decke/Wand EN 16**
Stahlpanzerrohr für schwere mechanische Beanspruchung, Ausführung ES, Verlegung offen, einschl. Muffen und Endtüllen,
feuerverzinkt, mit Abstandsschellen, an Wand/Decke,
Außendurchmesser 16 mm
Menge: 50,000 m

**30.6 Stahlpanzerrohr für schwere mechanische Beanspruchung feuerverzinkt, Schellen, an Decke/Wand EN 20**
Stahlpanzerrohr für schwere mechanische Beanspruchung, Ausführung ES, Verlegung offen, einschl. Muffen und Endtüllen,
feuerverzinkt, mit Abstandsschellen, an Wand/Decke,
Außendurchmesser 20 mm
Menge: 50,000 m

**30.7 Stahlpanzerrohr für schwere mechanische Beanspruchung feuerverzinkt, Schellen, an Decke/Wand EN 25**
Stahlpanzerrohr für schwere mechanische Beanspruchung, Ausführung ES, Verlegung offen, einschl. Muffen und Endtüllen,
feuerverzinkt, mit Abstandsschellen, an Wand/Decke,
Außendurchmesser 25 mm
Menge: 25,000 m

**30.8 Stahlpanzerrohr für schwere mechanische Beanspruchung feuerverzinkt, Schellen, an Decke/Wand EN 32**
Stahlpanzerrohr für schwere mechanische Beanspruchung, Ausführung ES, Verlegung offen, einschl. Muffen und Endtüllen,
feuerverzinkt, mit Abstandsschellen, an Wand/Decke,
Außendurchmesser 32 mm
Menge: 25,000 m

### Titel 31 Leitungsführungskanal aus PVC-U, Unter- und Oberteil,

**31.1 Leitungsführungskanal, PVC-U ohne Trennsteg 15x15 mm**
Leitungsführungskanal aus PVC-U, Unter- und Oberteil,
ohne Trennsteg,
Außenmaße, mind. 15 x 15 mm
Menge: 50,000 m

**31.2 Leitungsführungskanal, PVC-U ohne Trennsteg 20x35 mm**
Leitungsführungskanal aus PVC-U, Unter- und Oberteil,
ohne Trennsteg,
Außenmaße, mind. 20 x 35 mm
Menge: 50,000 m

**31.3 Leitungsführungskanal, PVC-U ohne Trennsteg 40x40 mm**
Leitungsführungskanal aus PVC-U, Unter- und Oberteil,
ohne Trennsteg,
Außenmaße, mind. 40 x 40 mm
Menge: 50,000 m

**31.4 Leitungsführungskanal, PVC-U ohne Trennsteg 40x60 mm**
Leitungsführungskanal aus PVC-U, Unter- und Oberteil,
ohne Trennsteg,
Außenmaße, mind. 40 x 60 mm
Menge: 50,000 m

**31.5 Leitungsführungskanal, PVC-U ohne Trennsteg 60x110 mm**
Leitungsführungskanal aus PVC-U, Unter- und Oberteil,
ohne Trennsteg,
Außenmaße, mind. 60 x 110 mm
Menge: 50,000 m

**31.6 Leitungsführungskanal, PVC-U mit Trennsteg 60x110 mm**
Leitungsführungskanal aus PVC-U, Unter- und Oberteil,
mit Trennsteg,
Außenmaße, mind. 60 x 110 mm
Menge: 25,000 m

### Titel 32 Oberteil des Leitungsführungskanals aus PVC-U bei Leitungsnachbelegung/-ausbau,

**32.1 Oberteil Leitungsführungskanal PVC-U öffnen und wieder schließen, B bis 90 mm**
Oberteil des Leitungsführungskanals aus PVC-U bei Leitungsnachbelegung/-ausbau,
öffnen und wieder schließen,
Oberteilbreite bis 90 mm
Menge: 100,000 m

**32.2 Oberteil Leitungsführungskanal PVC-U öffnen und wieder schließen, B ü 90-230 mm**
Oberteil des Leitungsführungskanals aus PVC-U bei Leitungsnachbelegung/-ausbau,
öffnen und wieder schließen,
Oberteilbreite über 90 bis 230 mm
Menge: 100,000 m

### Titel 33 Formstück für Leitungsführungskanal aus PVC-U,

**33.1 Formstück für Leitungsführungskanal aus PVC-U Flachwinkel 40x40 mm**
Formstück für Leitungsführungskanal aus PVC-U,
als Flachwinkel,
Außenmaße, mind. 40 x 40 mm
Menge: 5,000 St

**33.2 Formstück für Leitungsführungskanal aus PVC-U Flachwinkel 40x60 mm**
Formstück für Leitungsführungskanal aus PVC-U,
als Flachwinkel,
Außenmaße, mind. 40 x 60 mm
Menge: 5,000 St

**33.3 Formstück für Leitungsführungskanal aus PVC-U Flachwinkel 60x110 mm**
Formstück für Leitungsführungskanal aus PVC-U,
als Flachwinkel,
Außenmaße, mind. 60 x 110 mm
Menge: 5,000 St

**33.4 Formstück für Leitungsführungskanal aus PVC-U Flachwinkel 60x230 mm**
Formstück für Leitungsführungskanal aus PVC-U,
als Flachwinkel,
Außenmaße, mind. 60 x 230 mm
Menge: 5,000 St

**33.5 Formstück für Leitungsführungskanal aus PVC-U T-/Kreuzstück 40x40 mm**
Formstück für Leitungsführungskanal aus PVC-U,
als T-/Kreuzstück,
Außenmaße, mind. 40 x 40 mm
Menge: 5,000 St

**33.6 Formstück für Leitungsführungskanal aus PVC-U T-/Kreuzstück 40x60 mm**
Formstück für Leitungsführungskanal aus PVC-U,
als T-/Kreuzstück,
Außenmaße, mind. 40 x 60 mm
Menge: 5,000 St

**33.7 Formstück für Leitungsführungskanal aus PVC-U T-/Kreuzstück 60x110 mm**
Formstück für Leitungsführungskanal aus PVC-U,
als T-/Kreuzstück,
Außenmaße, mind. 60 x 110 mm
Menge: 5,000 St

**33.8 Formstück für Leitungsführungskanal aus PVC-U Innen-/Außen-Ecke 40x40 mm**
Formstück für Leitungsführungskanal aus PVC-U,
als Innen-/Außenecke,
Außenmaße, mind. 40 x 40 mm
Menge: 5,000 St

**33.9 Formstück für Leitungsführungskanal aus PVC-U Innen-/Außen-Ecke 40x60 mm**
Formstück für Leitungsführungskanal aus PVC-U,
als Innen-/Außenecke,
Außenmaße, mind. 40 x 60 mm
Menge: 5,000 St

**33.10 Formstück für Leitungsführungskanal aus PVC-U Innen-/Außen-Ecke 60x110 mm**
Formstück für Leitungsführungskanal aus PVC-U,
als Innen-/Außenecke,
Außenmaße, mind. 60 x 110 mm
Menge: 5,000 St

**33.11 Formstück für Leitungsführungskanal aus PVC-U Endstück 15x15 mm**
Formstück für Leitungsführungskanal aus PVC-U,
als Endstück,
Außenmaße, mind. 15 x 15 mm
Menge: 5,000 St

**33.12 Formstück für Leitungsführungskanal aus PVC-U Endstück 20x35 mm**
Formstück für Leitungsführungskanal aus PVC-U,
als Endstück,
Außenmaße, mind. 20 x 35 mm
Menge: 5,000 St

**33.13 Formstück für Leitungsführungskanal aus PVC-U Endstück 40x40 mm**
Formstück für Leitungsführungskanal aus PVC-U,
als Endstück,
Außenmaße, mind. 40 x 40 mm
Menge: 5,000 St

**33.14 Formstück für Leitungsführungskanal aus PVC-U Endstück 40x60 mm**
Formstück für Leitungsführungskanal aus PVC-U,
als Endstück,
Außenmaße, mind. 40 x 60 mm
Menge: 5,000 St

**33.15 Formstück für Leitungsführungskanal aus PVC-U Endstück 60x110 mm**
Formstück für Leitungsführungskanal aus PVC-U,
als Endstück,
Außenmaße, mind. 60 x 110 mm
Menge: 5,000 St

### Titel 34 Installationskanal als Geräteeinbaukanal, nur Unterteil, mit Teilungsmöglichkeit durch Trennwände,

**34.1 Installationskanal als Geräteeinbaukanal, Unterteil PVC-U 70x130 mm**
Installationskanal als Geräteeinbaukanal, nur Unterteil, mit Teilungsmöglichkeit durch Trennwände,
aus PVC-U, Farbe weiß/grau,
Außenmaße, mind.  70 x 130 mm
Menge: 100,000 m

**34.2 Installationskanal als Geräteeinbaukanal, Unterteil PVC-U 70x170 mm**
Installationskanal als Geräteeinbaukanal, nur Unterteil, mit Teilungsmöglichkeit durch Trennwände,
aus PVC-U, Farbe weiß/grau,
Außenmaße, mind.  70 x 170 mm
Menge: 100,000 m

**34.3 Installationskanal als Geräteeinbaukanal, Unterteil Stahl beschichtet 70x130 mm**
Installationskanal als Geräteeinbaukanal, nur Unterteil, mit Teilungsmöglichkeit durch Trennwände,
aus Stahlblech, pulverbeschichtet, Farbe weiß, einschl. Anschlussmaterial für Erdung, Erdungsleitung, Kupplungsteile,
Außenmaße, mind.  70 x 130 mm
Menge: 50,000 m

**34.4 Installationskanal als Geräteeinbaukanal, Unterteil Stahl beschichtet 70x170 mm**
Installationskanal als Geräteeinbaukanal, nur Unterteil, mit Teilungsmöglichkeit durch Trennwände,
aus Stahlblech, pulverbeschichtet, Farbe weiß, einschl. Anschlussmaterial für Erdung, Erdungsleitung, Kupplungsteile,
Außenmaße, mind.  70 x 170 mm
Menge: 50,000 m

### Titel 35 Oberteil für Geräteeinbaukanal,

**35.1 Oberteil für Geräteeinbaukanal PVC-U Breite 80 mm**
Oberteil für Geräteeinbaukanal,
aus PVC-U, Farbe weiß/grau,
Breite 80 mm
Menge: 100,000 m

**35.2 Oberteil für Geräteeinbaukanal PVC-U Breite 100 mm**
Oberteil für Geräteeinbaukanal,
aus PVC-U, Farbe weiß/grau,
Breite 100 mm
Menge: 50,000 m

**35.3 Oberteil für Geräteeinbaukanal Stahl beschichtet Breite 80 mm**
Oberteil für Geräteeinbaukanal,
aus Stahlblech, pulverbeschichtet, Farbe weiß,
Breite 80 mm
Menge: 100,000 m

**35.4 Oberteil für Geräteeinbaukanal Stahl beschichtet Breite 100 mm**
Oberteil für Geräteeinbaukanal,
aus Stahlblech, pulverbeschichtet, Farbe weiß,
Breite 100 mm
Menge: 50,000 m

**35.5 Oberteil für Geräteeinbaukanal aus-, einbauen Breite 80 mm**
Oberteil für Geräteeinbaukanal,
ausbauen und wieder einbauen,
Breite 80 mm
Menge: 100,000 m

**35.6 Oberteil für Geräteeinbaukanal aus-, einbauen Breite 100 mm**
Oberteil für Geräteeinbaukanal,
ausbauen und wieder einbauen,
Breite 100 mm
Menge: 50,000 m

**35.7 Oberteil für Geräteeinbaukanal Stoßstellenschnitt Breite 80 mm**
Oberteil für Geräteeinbaukanal,
Stoßstellenschnitt PVC/Aluminium/Stahlblech,
Breite 80 mm
Menge: 100,000 m

**35.8 Oberteil für Geräteeinbaukanal Stoßstellenschnitt Breite 100 mm**
Oberteil für Geräteeinbaukanal,
Stoßstellenschnitt PVC/Aluminium/Stahlblech,
Breite 100 mm
Menge: 50,000 m

### Titel 36 Trennwand für Geräteeinbaukanal,

**36.1 Trennwand für Geräteeinbaukanal PVC-U,einfach Höhe 60 mm**
Trennwand für Geräteeinbaukanal,
aus PVC-U, einfach,
Außenmaß Höhe 60 mm
Menge: 100,000 m

**36.2 Trennwand für Geräteeinbaukanal PVC-U,doppelt Höhe 60 mm**
Trennwand für Geräteeinbaukanal,
aus PVC-U, doppelt,
Außenmaß Höhe 60 mm
Menge: 100,000 m

### Titel 37 Flachwinkel für Geräteeinbaukanal,

**37.1 Flachwinkel für Geräteeinbaukanal PVC-U 70x130 mm**
Flachwinkel für Geräteeinbaukanal,
aus PVC-U, Farbe weiß/grau,
Außenmaße, mind.  70 x 130 mm
Menge: 5,000 St

**37.2 Flachwinkel für Geräteeinbaukanal PVC-U 70x170 mm**
Flachwinkel für Geräteeinbaukanal,
aus PVC-U, Farbe weiß/grau,
Außenmaße, mind.  70 x 170 mm
Menge: 5,000 St

**37.3 Flachwinkel für Geräteeinbaukanal Stahl beschichtet 70x130 mm**
Flachwinkel für Geräteeinbaukanal,
aus Stahlblech, pulverbeschichtet, Farbe weiß,
Außenmaße, mind.  70 x 130 mm
Menge: 5,000 St

**37.4 Flachwinkel für Geräteeinbaukanal Stahl beschichtet 70x170 mm**
Flachwinkel für Geräteeinbaukanal,
aus Stahlblech, pulverbeschichtet, Farbe weiß,
Außenmaße, mind.  70 x 170 mm
Menge: 5,000 St

### Titel 38 Innen-/Außenecke für Geräteeinbaukanal,

**38.1 Innen-/Außenecke für Geräteeinbaukanal PVC-U 70x130 mm**
Innen-/Außenecke für Geräteeinbaukanal,
aus PVC-U, Farbe weiß/grau,
Außenmaße, mind.  70 x 130 mm
Menge: 5,000 St

**38.2 Innen-/Außenecke für Geräteeinbaukanal PVC-U 70x170 mm**
Innen-/Außenecke für Geräteeinbaukanal,
aus PVC-U, Farbe weiß/grau,
Außenmaße, mind.  70 x 170 mm
Menge: 5,000 St

**38.3 Innen-/Außenecke für Geräteeinbaukanal Stahl beschichtet 70x130 mm**
Innen-/Außenecke für Geräteeinbaukanal,
aus Stahlblech, pulverbeschichtet, Farbe weiß,
Außenmaße, mind.  70 x 130 mm
Menge: 5,000 St

**38.4 Innen-/Außenecke für Geräteeinbaukanal Stahl beschichtet 70x170 mm**
Innen-/Außenecke für Geräteeinbaukanal,
aus Stahlblech, pulverbeschichtet, Farbe weiß,
Außenmaße, mind.  70 x 170 mm
Menge: 5,000 St

### Titel 39 Endstück für Geräteeinbaukanal,

**39.1 Endstück für Geräteeinbaukanal PVC-U 70x130 mm**
Endstück für Geräteeinbaukanal,
aus PVC-U, Farbe weiß/grau,
Außenmaße, mind. 70 x 130 mm
Menge: 5,000 St

**39.2 Endstück für Geräteeinbaukanal PVC-U 70x170 mm**
Endstück für Geräteeinbaukanal,
aus PVC-U, Farbe weiß/grau,
Außenmaße, mind. 70 x 170 mm
Menge: 5,000 St

**39.3 Endstück für Geräteeinbaukanal Stahl beschichtet 70x130 mm**
Endstück für Geräteeinbaukanal,
aus Stahlblech, pulverbeschichtet, Farbe weiß,
Außenmaße, mind. 70 x 130 mm
Menge: 5,000 St

**39.4 Endstück für Geräteeinbaukanal Stahl beschichtet 70x170 mm**
Endstück für Geräteeinbaukanal,
aus Stahlblech, pulverbeschichtet, Farbe weiß,
Außenmaße, mind. 70 x 170 mm
Menge: 5,000 St

### Titel 40 Gehrungs-/Stoßstellenschnitt für Eckausbildung an Installationskanal, einschl. Oberteil, als Geräteeinbaukanal

**40.1 Kanalschnitt für Geräteeinbaukanal PVC-U 70x130 mm**
Gehrungs-/Stoßstellenschnitt für Eckausbildung an Installationskanal, einschl. Oberteil, als Geräteeinbaukanal,
Kanal aus PVC-U, je Ecke,
Außenmaße, mind.  70/80 x 130 mm
Menge: 100,000 St

**40.2 Kanalschnitt für Geräteeinbaukanal PVC-U 70x170 mm**
Gehrungs-/Stoßstellenschnitt für Eckausbildung an Installationskanal, einschl. Oberteil, als Geräteeinbaukanal,
Kanal aus PVC-U, je Ecke,
Außenmaße, mind.  70/80 x 170 mm
Menge: 50,000 St

**40.3 Kanalschnitt für Geräteeinbaukanal PVC-U 70x210 mm**
Gehrungs-/Stoßstellenschnitt für Eckausbildung an Installationskanal, einschl. Oberteil, als Geräteeinbaukanal,
Kanal aus PVC-U, je Ecke,
Außenmaße, mind.  70/80 x 210 mm
Menge: 25,000 St

**40.4 Kanalschnitt für Geräteeinbaukanal Metall 70x130 mm**
Gehrungs-/Stoßstellenschnitt für Eckausbildung an Installationskanal, einschl. Oberteil, als Geräteeinbaukanal,
Kanal aus Metall, je Ecke,
Außenmaße, mind.  70/80 x 130 mm
Menge: 100,000 St

**40.5 Kanalschnitt für Geräteeinbaukanal Metall 70x170 mm**
Gehrungs-/Stoßstellenschnitt für Eckausbildung an Installationskanal, einschl. Oberteil, als Geräteeinbaukanal,
Kanal aus Metall, je Ecke,
Außenmaße, mind.  70/80 x 170 mm
Menge: 50,000 St

### Titel 41 Wandabschlussblende aus Kunststoff für Geräteeinbaukanal,

**41.1 Wandabschlussblende aus Kunststoff ohne Angabe mind. 70x130 mm**
Wandabschlussblende aus Kunststoff für Geräteeinbaukanal,
ohne Angabe,
Außenmaße, mind.  70 x 130 mm,
Menge: 10,000 St

**41.2 Wandabschlussblende aus Kunststoff ohne Angabe mind. 70x170 mm**
Wandabschlussblende aus Kunststoff für Geräteeinbaukanal,
ohne Angabe,
Außenmaße, mind.  70 x 170 mm,
Menge: 10,000 St

### Titel 42 Geräteeinbaudose für Geräteeinbaukanal,

**42.1 Geräteeinbaudose für Geräteeinbaukanal PVC standard**
Geräteeinbaudose für Geräteeinbaukanal,
aus PVC,
Ausführung standard
Menge: 200,000 St

**42.2 Geräteeinbaudose für Geräteeinbaukanal PVC tief**
Geräteeinbaudose für Geräteeinbaukanal,
aus PVC,
Ausführung tief
Menge: 100,000 St

**42.3 Geräteeinbaudose für Geräteeinbaukanal PVC CEE-Geräte**
Geräteeinbaudose für Geräteeinbaukanal,
aus PVC,
Ausführung für CEE-Geräte
Menge: 50,000 St

### Titel 47 Kantenschutz aus Kunststoff mit Stahleinlage,

**47.1 Kantenschutz aus Kunststoff für 0,75 bis 2 mm Blechdicke**
Kantenschutz aus Kunststoff mit Stahleinlage,
für 0,75 bis 2 mm Blechdicke
Menge: 100,000 m

### Titel 48 Gerätedose DIN EN 60670-1, DIN 49073, UP, Einzeldose/kombinationsfähig,

**48.1 Gerätedose, UP, einschl. Öffnung 60 mm**
Gerätedose DIN EN 60670-1, DIN 49073, UP, Einzeldose/kombinationsfähig,
für Schraub-/Spreizbefestigung, einschl. Herstellen der Öffnung,
Durchmesser 60 mm
Menge: 100,000 St

**48.2 Gerätedose, UP, einschl. Öffnung 70 mm**
Gerätedose DIN EN 60670-1, DIN 49073, UP, Einzeldose/kombinationsfähig,
für Schraub-/Spreizbefestigung, einschl. Herstellen der Öffnung,
Durchmesser 70 mm
Menge: 100,000 St

**48.3 Gerätedose, UP, vorhand. Öffnung 60 mm**
Gerätedose DIN EN 60670-1, DIN 49073, UP, Einzeldose/kombinationsfähig,
für Schraub-/Spreizbefestigung, in vorhandener Öffnung,
Durchmesser 60 mm
Menge: 100,000 St

**48.4 Gerätedose, UP, vorhand. Öffnung 70 mm**
Gerätedose DIN EN 60670-1, DIN 49073, UP, Einzeldose/kombinationsfähig,
für Schraub-/Spreizbefestigung, in vorhandener Öffnung,
Durchmesser 70 mm
Menge: 100,000 St

### Titel 49 Gerätedose für Hohlwandinstallation DIN EN 60670-1, DIN 49073, mit Rand, flammwidrig,

**49.1 Gerätedose für Hohlwandinstallation einschl.Öffnung 65 mm**
Gerätedose für Hohlwandinstallation DIN EN 60670-1, DIN 49073, mit Rand, flammwidrig,
für Schraubbefestigung, einschl. Herstellen der Öffnung,
Durchmesser 65 mm
Menge: 250,000 St

**49.2 Gerätedose für Hohlwandinstallation vorhand.Öffnung 65 mm**
Gerätedose für Hohlwandinstallation DIN EN 60670-1, DIN 49073, mit Rand, flammwidrig,
für Schraubbefestigung, in vorhandener Öffnung,
Durchmesser 65 mm
Menge: 250,000 St

### Titel 50 Geräteverbindungsdose DIN EN 60670-1, DIN 49073, UP,

**50.1 Geräteverbindungsdose UP, mit Klemmen, einschl. Öffnung 60mm, T 60 mm**
Geräteverbindungsdose DIN EN 60670-1, DIN 49073, UP,
für Schraub-/Spreizbefestigung, mit bis zu 4 Klemmen bis 2,5 mm2, einschl. Herstellen der Öffnung,
Durchmesser 60 mm, Tiefe 60 mm
Menge: 300,000 St

**50.2 Geräteverbindungsdose UP, mit Klemmen, vorhand. Öffnung 60mm, T 60 mm**
Geräteverbindungsdose DIN EN 60670-1, DIN 49073, UP,
für Schraub-/Spreizbefestigung, mit bis zu 4 Klemmen bis 2,5 mm2, in vorhandener Öffnung,
Durchmesser 60 mm, Tiefe 60 mm
Menge: 300,000 St

### Titel 51 Geräteverbindungsdose für HohlwandinstallationDIN EN 60670-1, DIN 49073, mit Rand, flammwidrig,

**51.1 Geräteverbindungsdose für Hohlwandinstallation einschl.Öffnung, 60mm,T 61 mm**
Geräteverbindungsdose für HohlwandinstallationDIN EN 60670-1, DIN 49073, mit Rand, flammwidrig,
für Schraubbefestigung, mit bis zu 4 Klemmen bis 2,5 mm2, einschl. Herstellen der Öffnung,
Durchmesser 60 mm, Tiefe 61 mm
Menge: 300,000 St

**51.2 Geräteverbindungsdose für Hohlwandinstallation vorhand.Öffnung, 60mm,T 61 mm**
Geräteverbindungsdose für HohlwandinstallationDIN EN 60670-1, DIN 49073, mit Rand, flammwidrig,
für Schraubbefestigung, mit bis zu 4 Klemmen bis 2,5 mm2, in vorhandener Öffnung,
Durchmesser 60 mm, Tiefe 61 mm
Menge: 300,000 St

### Titel 52 Verbindungsdose DIN EN 60670-1 mit Deckel, UP,

**52.1 Verbindungsdose mit Deckel, UP bis 5 Klemmen, einschl. Öffnung d 70mm, T 36 mm**
Verbindungsdose DIN EN 60670-1 mit Deckel, UP,
mit bis zu 5 Klemmen bis 2,5 mm2, einschl. Herstellen der Öffnung,
Durchmesser 70 mm Tiefe 36 mm
Menge: 10,000 St

**52.2 Verbindungsdose mit Deckel, UP bis 5 Klemmen, einschl. Öffnung d 70mm, T 55 mm**
Verbindungsdose DIN EN 60670-1 mit Deckel, UP,
mit bis zu 5 Klemmen bis 2,5 mm2, einschl. Herstellen der Öffnung,
Durchmesser 70 mm Tiefe 55 mm
Menge: 10,000 St

**52.3 Verbindungsdose mit Deckel, UP bis 5 Klemmen, vorhand. Öffnung d 70mm, T 36 mm**
Verbindungsdose DIN EN 60670-1 mit Deckel, UP,
mit bis zu 5 Klemmen bis 2,5 mm2, in vorhandener Öffnung,
Durchmesser 70 mm Tiefe 36 mm
Menge: 10,000 St

**52.4 Verbindungsdose mit Deckel, UP bis 5 Klemmen, vorhand. Öffnung d 70mm, T 55 mm**
Verbindungsdose DIN EN 60670-1 mit Deckel, UP,
mit bis zu 5 Klemmen bis 2,5 mm2, in vorhandener Öffnung,
Durchmesser 70 mm Tiefe 55 mm
Menge: 10,000 St

### Titel 53 Verbindungsdose für HohlwandinstallationDIN EN 60670-1, mit Rand, flammwidrig,

**53.1 Verbindungsdose für Hohlwandinstallation bis 4 Klemmen, einschl. Öffnung d 70mm, T 55 mm**
Verbindungsdose für HohlwandinstallationDIN EN 60670-1, mit Rand, flammwidrig,
mit bis zu 4 Klemmen bis 2,5 mm2, einschl. Herstellen der Öffnung,
Durchmesser 70 mm, Tiefe 55 mm
Menge: 100,000 St

**53.2 Verbindungsdose für Hohlwandinstallation bis 4 Klemmen, vorhand. Öffnung d 70mm, T 55 mm**
Verbindungsdose für HohlwandinstallationDIN EN 60670-1, mit Rand, flammwidrig,
mit bis zu 4 Klemmen bis 2,5 mm2, in vorhandener Öffnung,
Durchmesser 70 mm, Tiefe 55 mm
Menge: 100,000 St

### Titel 54 Dosendeckel,

**54.1 Dosendeckel Federdeckel**
Dosendeckel,
als Federdeckel
Menge: 100,000 St

**54.2 Dosendeckel Schraubbefestigung**
Dosendeckel,
für Schraubbefestigung
Menge: 100,000 St

### Titel 55 Putzausgleichring,

**55.1 Putzausgleichring 60/70mm, T12/24mm**
Putzausgleichring,
Durchmesser 60/70 mm, Tiefe 12/24 mm
Menge: 100,000 St

### Titel 56 Abzweigkasten, Schutzart IP 54, mit selbstdichtenden Einführungsöffnungen, AP,

**56.1 Abzweigkasten, AP, Schutzart IP 54 bis 5 Klemmen 75 x 75 mm**
Abzweigkasten, Schutzart IP 54, mit selbstdichtenden Einführungsöffnungen, AP,
mit bis zu 5 Klemmen bis 2,5 mm2,
Abmessungen  75 x 75 mm
Menge: 100,000 St

### Titel 57 Abzweigkasten, AP, Schutzart IP 65, mit Schraubdeckel und selbstdichtenden Würgestutzen, mit Klemmstein,

**57.1 Abzweigkasten, AP, Schutzart IP 65, mit Schraubdeckel ohne Angabe 80x80 mm**
Abzweigkasten, AP, Schutzart IP 65, mit Schraubdeckel und selbstdichtenden Würgestutzen, mit Klemmstein,
ohne Angabe,
Abmessungen 80 x 80 mm
Menge: 5,000 St

**57.2 Abzweigkasten, AP, Schutzart IP 65, mit Schraubdeckel ohne Angabe 100x100 mm**
Abzweigkasten, AP, Schutzart IP 65, mit Schraubdeckel und selbstdichtenden Würgestutzen, mit Klemmstein,
ohne Angabe,
Abmessungen 100 x 100 mm
Menge: 5,000 St

**57.3 Abzweigkasten, AP, Schutzart IP 65, mit Schraubdeckel ohne Angabe 125x125 mm**
Abzweigkasten, AP, Schutzart IP 65, mit Schraubdeckel und selbstdichtenden Würgestutzen, mit Klemmstein,
ohne Angabe,
Abmessungen 115 x 115 mm
Menge: 5,000 St

**57.4 Abzweigkasten, AP, Schutzart IP 65, mit Schraubdeckel ohne Angabe 165x165 mm**
Abzweigkasten, AP, Schutzart IP 65, mit Schraubdeckel und selbstdichtenden Würgestutzen, mit Klemmstein,
ohne Angabe,
Abmessungen 165 x 165 mm
Menge: 5,000 St

**57.5 Abzweigkasten, AP, Schutzart IP 65, mit Schraubdeckel ohne Angabe 165x250 mm**
Abzweigkasten, AP, Schutzart IP 65, mit Schraubdeckel und selbstdichtenden Würgestutzen, mit Klemmstein,
ohne Angabe,
Abmessungen 165 x 250 mm
Menge: 5,000 St

### Titel 58 Wippschalter/-taster DIN EN 60669-1, UP, mit Zentralabdeckung, kombinationsfähig, mit Beschriftungsfeld,

**58.1 Wippschalter/-taster, Standard, UP, Beschriftungsfelld 1pol. Aus/Wechsel IP 20**
Wippschalter/-taster DIN EN 60669-1, UP, mit Zentralabdeckung, kombinationsfähig, mit Beschriftungsfeld,
1-polig Aus/Wechsel, 10 A, 250 V, 50 Hz,
Schutzart IP 20 Standard
Menge: 100,000 St

**58.2 Wippschalter/-taster, Standard, UP, Beschriftungsfelld 1pol. Aus/Wechsel IP 44**
Wippschalter/-taster DIN EN 60669-1, UP, mit Zentralabdeckung, kombinationsfähig, mit Beschriftungsfeld,
1-polig Aus/Wechsel, 10 A, 250 V, 50 Hz,
Schutzart IP 44 Standard
Menge: 100,000 St

**58.3 Wippschalter/-taster, Standard, UP, Beschriftungsfelld 1pol. Aus/Wechsel, m. Kontrolllampe IP 20**
Wippschalter/-taster DIN EN 60669-1, UP, mit Zentralabdeckung, kombinationsfähig, mit Beschriftungsfeld,
1-polig Aus/Wechsel, 10 A, 250 V, 50 Hz, mit Kontrolllampe,
Schutzart IP 20 Standard
Menge: 100,000 St

**58.4 Wippschalter/-taster, Standard, UP, Beschriftungsfelld 1pol. Aus/Wechsel, m. Kontrolllampe IP 44**
Wippschalter/-taster DIN EN 60669-1, UP, mit Zentralabdeckung, kombinationsfähig, mit Beschriftungsfeld,
1-polig Aus/Wechsel, 10 A, 250 V, 50 Hz, mit Kontrolllampe,
Schutzart IP 44 Standard
Menge: 100,000 St

**58.5 Wippschalter/-taster, Standard, UP, Beschriftungsfelld 1pol. Serie IP 20**
Wippschalter/-taster DIN EN 60669-1, UP, mit Zentralabdeckung, kombinationsfähig, mit Beschriftungsfeld,
1-polig Serie, 10 A, 250 V, 50 Hz,
Schutzart IP 20 Standard
Menge: 20,000 St

**58.6 Wippschalter/-taster, Standard, UP, Beschriftungsfelld 1pol. Serie IP 44**
Wippschalter/-taster DIN EN 60669-1, UP, mit Zentralabdeckung, kombinationsfähig, mit Beschriftungsfeld,
1-polig Serie, 10 A, 250 V, 50 Hz,
Schutzart IP 44 Standard
Menge: 100,000 St

**58.7 Wippschalter/-taster, Standard, UP, Beschriftungsfelld Jalousie IP 20**
Wippschalter/-taster DIN EN 60669-1, UP, mit Zentralabdeckung, kombinationsfähig, mit Beschriftungsfeld,
1-polig als Jalousieschalter/-taster, 10 A, 250 V, 50 Hz,
Schutzart IP 20 Standard
Menge: 100,000 St

**58.8 Wippschalter/-taster, Standard, UP, Beschriftungsfelld Jalousie IP 20**
Wippschalter/-taster DIN EN 60669-1, UP, mit Zentralabdeckung, kombinationsfähig, mit Beschriftungsfeld,
2-polig als Jalousieschalter/-taster, 10 A, 250 V, 50 Hz,
Schutzart IP 20 Standard
Menge: 50,000 St

**58.9 Blindabdeckung, UP,**
Blindabdeckung, UP,
kombinationsfähig, mit Beschriftungsfeld,
1-polig Aus/Wechsel, 10 A, 250 V, 50 Hz,
Schutzart IP 20 Standard
Menge: 50,000 St

### Titel 59 Wippschalter/-taster DIN EN 60669-1, AP, mit Zentralabdeckung, mit Beschriftungsfeld,

**59.1 Wippschalter/-taster, Standard, AP, Beschriftungsfeld 1pol. Aus/Wechsel IP 20**
Wippschalter/-taster DIN EN 60669-1, AP, mit Zentralabdeckung, mit Beschriftungsfeld,
1-polig Aus/Wechsel, 10 A, 250 V, 50 Hz,
Schutzart IP 20
Menge: 20,000 St

**59.2 Wippschalter/-taster, Standard, AP, Beschriftungsfeld 1pol. Aus/Wechsel IP 44**
Wippschalter/-taster DIN EN 60669-1, AP, mit Zentralabdeckung, mit Beschriftungsfeld,
1-polig Aus/Wechsel, 10 A, 250 V, 50 Hz,
Schutzart IP 44
Menge: 100,000 St

**59.3 Wippschalter/-taster, Standard, AP, Beschriftungsfeld 1pol. Aus/Wechsel, m. Kontrolllampe IP 20**
Wippschalter/-taster DIN EN 60669-1, AP, mit Zentralabdeckung, mit Beschriftungsfeld,
1-polig Aus/Wechsel, 10 A, 250 V, 50 Hz, mit Kontrolllampe,
Schutzart IP 20
Menge: 20,000 St

**59.4 Wippschalter/-taster, Standard, AP, Beschriftungsfeld 1pol. Aus/Wechsel, m. Kontrolllampe IP 44**
Wippschalter/-taster DIN EN 60669-1, AP, mit Zentralabdeckung, mit Beschriftungsfeld,
1-polig Aus/Wechsel, 10 A, 250 V, 50 Hz, mit Kontrolllampe,
Schutzart IP 44
Menge: 100,000 St

**59.5 Wippschalter/-taster, Standard, AP, Beschriftungsfeld 1pol. Serie IP 20**
Wippschalter/-taster DIN EN 60669-1, AP, mit Zentralabdeckung, mit Beschriftungsfeld,
1-polig Serie, 10 A, 250 V, 50 Hz,
Schutzart IP 20
Menge: 20,000 St

**59.6 Wippschalter/-taster, Standard, AP, Beschriftungsfeld 1pol. Serie IP 44**
Wippschalter/-taster DIN EN 60669-1, AP, mit Zentralabdeckung, mit Beschriftungsfeld,
1-polig Serie, 10 A, 250 V, 50 Hz,
Schutzart IP 44
Menge: 100,000 St

**59.7 Wippschalter/-taster, Standard, AP, Beschriftungsfeld Jalousie IP 20**
Wippschalter/-taster DIN EN 60669-1, AP, mit Zentralabdeckung, mit Beschriftungsfeld,
1-polig als Jalousieschalter/-taster, 10 A, 250 V, 50 Hz,
Schutzart IP 20
Menge: 20,000 St

**59.8 Wippschalter/-taster, Standard, AP, Beschriftungsfeld Jalousie IP 44**
Wippschalter/-taster DIN EN 60669-1, AP, mit Zentralabdeckung, mit Beschriftungsfeld,
1-polig als Jalousieschalter/-taster, 10 A, 250 V, 50 Hz,
Schutzart IP 44
Menge: 100,000 St

**59.9 Wippschalter/-taster, Standard, AP, Beschriftungsfeld Jalousie IP 20**
Wippschalter/-taster DIN EN 60669-1, AP, mit Zentralabdeckung, mit Beschriftungsfeld,
2-polig als Jalousieschalter/-taster, 10 A, 250 V, 50 Hz,
Schutzart IP 20
Menge: 20,000 St

**59.10 Wippschalter/-taster, Standard, AP, Beschriftungsfeld Jalousie IP 44**
Wippschalter/-taster DIN EN 60669-1, AP, mit Zentralabdeckung, mit Beschriftungsfeld,
2-polig als Jalousieschalter/-taster, 10 A, 250 V, 50 Hz,
Schutzart IP 44
Menge: 50,000 St

### Titel 60 Schutzkontaktsteckdose DIN VDE 0620-1, 16 A, 250 V, 50 Hz, Standard, UP, kombinationsfähig, mit Zentralabdecku

**60.1 Schukosteckdose, UP, kombinationsfähig, Beschriftung ohne Angabe IP 20**
Schutzkontaktsteckdose DIN VDE 0620-1, 16 A, 250 V, 50 Hz, Standard, UP, kombinationsfähig, mit Zentralabdeckung, mit Beschriftungsfeld,
ohne Angabe,
Schutzart IP 20
Menge: 500,000 St

**60.2 Schukosteckdose, UP, kombinationsfähig, Beschriftung Klappdeckel IP 20**
Schutzkontaktsteckdose DIN VDE 0620-1, 16 A, 250 V, 50 Hz, Standard, UP, kombinationsfähig, mit Zentralabdeckung, mit Beschriftungsfeld,
Klappdeckel,
Schutzart IP 20
Menge: 20,000 St

**60.3 Schukosteckdose, UP, kombinationsfähig, Beschriftung Klappdeckel IP 44**
Schutzkontaktsteckdose DIN VDE 0620-1, 16 A, 250 V, 50 Hz, Standard, UP, kombinationsfähig, mit Zentralabdeckung, mit Beschriftungsfeld,
Klappdeckel,
Schutzart IP 44
Menge: 100,000 St

**60.4 Schukosteckdose, UP, kombinationsfähig, Beschriftung Kinderschutz IP 20**
Schutzkontaktsteckdose DIN VDE 0620-1, 16 A, 250 V, 50 Hz, Standard, UP, kombinationsfähig, mit Zentralabdeckung, mit Beschriftungsfeld,
Kinderschutz,
Schutzart IP 20
Menge: 500,000 St

**60.5 Schukosteckdose, UP, kombinationsfähig, Beschriftung Überspannungsschutz IP 20**
Schutzkontaktsteckdose DIN VDE 0620-1, 16 A, 250 V, 50 Hz, Standard, UP, kombinationsfähig, mit Zentralabdeckung, mit Beschriftungsfeld,
Überspannungsschutz Typ 3, Schutzpegel kleiner gleich 1,5 kV,
Schutzart IP 20
Menge: 10,000 St

### Titel 61 Geräteanschluss-/Herdanschlussdose, UP/AP, Schraub-/Spreizbefestigung, in vorhandener Gerätedose,

**61.1 Geräteanschluss-/Herdanschlussdose, UP/AP bis 5 Klemmen b. 2,5 mm2**
Geräteanschluss-/Herdanschlussdose, UP/AP, Schraub-/Spreizbefestigung, in vorhandener Gerätedose,
bis 5 Klemmen bis 2,5 mm2
Menge: 20,000 St

**61.2 Geräteanschluss-/Herdanschlussdose, UP/AP bis 5 Klemmen 4-6 mm2**
Geräteanschluss-/Herdanschlussdose, UP/AP, Schraub-/Spreizbefestigung, in vorhandener Gerätedose,
bis 5 Klemmen 4 bis 6 mm2
Menge: 5,000 St

### Titel 62 Abdeckrahmen für Unterputz-Installationsgeräte, mit Beschriftungsfeld,

**62.1 Abdeckrahmen für UP-Installationsgeräte, Beschriftung Standard, weiß 1-fach**
Abdeckrahmen für Unterputz-Installationsgeräte, mit Beschriftungsfeld,
Standard, weiß,
1-fach
Menge: 500,000 St

**62.2 Abdeckrahmen für UP-Installationsgeräte, Beschriftung Standard, weiß 2-fach**
Abdeckrahmen für Unterputz-Installationsgeräte, mit Beschriftungsfeld,
Standard, weiß,
2-fach
Menge: 250,000 St

**62.3 Abdeckrahmen für UP-Installationsgeräte, Beschriftung Standard, weiß 3-fach**
Abdeckrahmen für Unterputz-Installationsgeräte, mit Beschriftungsfeld,
Standard, weiß,
3-fach
Menge: 100,000 St

**62.4 Abdeckrahmen für UP-Installationsgeräte, Beschriftung Standard, weiß 4-fach**
Abdeckrahmen für Unterputz-Installationsgeräte, mit Beschriftungsfeld,
Standard, weiß,
4-fach
Menge: 50,000 St

**62.5 Abdeckrahmen für UP-Installationsgeräte, Beschriftung IP 44, weiß 1-fach**
Abdeckrahmen für Unterputz-Installationsgeräte, mit Beschriftungsfeld,
Schutzart IP 44, weiß,
1-fach
Menge: 250,000 St

**62.6 Abdeckrahmen für UP-Installationsgeräte, Beschriftung IP 44, weiß 2-fach**
Abdeckrahmen für Unterputz-Installationsgeräte, mit Beschriftungsfeld,
Schutzart IP 44, weiß,
2-fach
Menge: 150,000 St

**62.7 Abdeckrahmen für UP-Installationsgeräte, Beschriftung IP 44, weiß 3-fach**
Abdeckrahmen für Unterputz-Installationsgeräte, mit Beschriftungsfeld,
Schutzart IP 44, weiß,
3-fach
Menge: 50,000 St

### Titel 63 Dimmereinsatz, 230 V, 50 Hz, UP, einschl. Bedienelement und Abdeckrahmen,

**63.1 Dimmereinsatz, UP Tastdimmer, für LED IP 20**
Dimmereinsatz, 230 V, 50 Hz, UP, einschl. Bedienelement und Abdeckrahmen,
mit Tastdimmer, für LED-(inkl. Trafo),
Schutzart  IP 20 Standard
Menge: 10,000 St

**63.2 Dimmereinsatz, UP Drehdimmer, DALI Bus IP 20**
Dimmereinsatz, 230 V, 50 Hz, UP, einschl. Bedienelement und Abdeckrahmen,
mit Dreh-Potentiometer für DALI Bus,
Schutzart  IP 20 Standard
Menge: 10,000 St

### Titel 64 Steckdose CEE, 230/400, 50/60 Hz, AP,

**64.1 Steckdose CEE, AP 3-polig IP 44, 16 A**
Steckdose CEE, 230/400, 50/60 Hz, AP,
3-polig,
IP 44 16 A
Menge: 5,000 St

**64.2 Steckdose CEE, AP 5-polig IP 44, 16 A**
Steckdose CEE, 230/400, 50/60 Hz, AP,
5-polig,
IP 44 16 A
Menge: 20,000 St

**64.3 Steckdose CEE, AP 5-polig IP 44, 63 A**
Steckdose CEE, 230/400, 50/60 Hz, AP,
5-polig,
IP 44 63 A
Menge: 5,000 St

**64.4 Steckdose CEE, AP 5-polig, abschaltbar IP 44, 16 A**
Steckdose CEE, 230/400, 50/60 Hz, AP,
5-polig, abschaltbar, mit Verriegelung,
IP 44 16 A
Menge: 2,000 St

**64.5 Steckdose CEE, AP 5-polig, abschaltbar IP 44, 32 A**
Steckdose CEE, 230/400, 50/60 Hz, AP,
5-polig, abschaltbar, mit Verriegelung,
IP 44 32 A
Menge: 2,000 St

### Titel 65 Steckdose CEE, 230/400 V 50/60 Hz, für Ein-/Anbau in Installationskanal, UP,

**65.1 Steckdose CEE, UP 3-polig 16 A**
Steckdose CEE, 230/400 V 50/60 Hz, für Ein-/Anbau in Installationskanal, UP,
3-polig,
IP 44 16 A
Menge: 5,000 St

**65.2 Steckdose CEE, UP 5-polig 16 A**
Steckdose CEE, 230/400 V 50/60 Hz, für Ein-/Anbau in Installationskanal, UP,
5-polig,
IP 44 16 A
Menge: 5,000 St

**65.3 Steckdose CEE, UP 5-polig 32 A**
Steckdose CEE, 230/400 V 50/60 Hz, für Ein-/Anbau in Installationskanal, UP,
5-polig,
IP 44 32 A
Menge: 0,000 St

### Titel 66 Stecker CEE, 230/400 V, 50/60 Hz,

**66.1 Stecker CEE 3-polig, zentral IP 44, 16 A**
Stecker CEE, 230/400 V, 50/60 Hz,
zentrale Leitungseinführung, 3-polig,
IP 44 16 A
Menge: 5,000 St

**66.2 Stecker CEE 5-polig, zentral IP 44, 16 A**
Stecker CEE, 230/400 V, 50/60 Hz,
zentrale Leitungseinführung, 5-polig,
IP 44 16 A
Menge: 5,000 St

**66.3 Stecker CEE 5-polig, zentral IP 44, 32 A**
Stecker CEE, 230/400 V, 50/60 Hz,
zentrale Leitungseinführung, 5-polig,
IP 44 32 A
Menge: 5,000 St

**66.4 Stecker CEE 5-polig, zentral IP 44, 63 A**
Stecker CEE, 230/400 V, 50/60 Hz,
zentrale Leitungseinführung, 5-polig,
IP 44 63 A
Menge: 5,000 St

### Titel 67 Kupplung CEE, 230/400 V, 50/60 Hz,

**67.1 Kupplung CEE 3-polig IP 44, 16 A**
Kupplung CEE, 230/400 V, 50/60 Hz,
3-polig,
IP 44 16 A
Menge: 5,000 St

**67.2 Kupplung CEE 5-polig IP 44, 16 A**
Kupplung CEE, 230/400 V, 50/60 Hz,
5-polig,
IP 44 16 A
Menge: 5,000 St

**67.3 Kupplung CEE 5-polig IP 44, 32 A**
Kupplung CEE, 230/400 V, 50/60 Hz,
5-polig,
IP 44 32 A
Menge: 5,000 St

**67.4 Kupplung CEE 5-polig IP 44, 63 A**
Kupplung CEE, 230/400 V, 50/60 Hz,
5-polig,
IP 44 63 A
Menge: 5,000 St

### Titel 68 Installations-Klemmverbindung in bauseits vorhandenen Installationsgeräten,

**68.1 Installations-Klemmverbindung Schraubklemme 1,5 mm2**
Installations-Klemmverbindung in bauseits vorhandenen Installationsgeräten,
einschl. isolierte Schraubklemme,
Leiterquerschnitt 1,5mm2
Menge: 100,000 St

**68.2 Installations-Klemmverbindung Schraubklemme 2,5 mm2**
Installations-Klemmverbindung in bauseits vorhandenen Installationsgeräten,
einschl. isolierte Schraubklemme,
Leiterquerschnitt 2,5mm2
Menge: 100,000 St

**68.3 Installations-Klemmverbindung Schraubklemme 4 mm2**
Installations-Klemmverbindung in bauseits vorhandenen Installationsgeräten,
einschl. isolierte Schraubklemme,
Leiterquerschnitt 4mm2
Menge: 50,000 St

**68.4 Installations-Klemmverbindung Schraubklemme 6 mm2**
Installations-Klemmverbindung in bauseits vorhandenen Installationsgeräten,
einschl. isolierte Schraubklemme,
Leiterquerschnitt 6mm2
Menge: 50,000 St

**68.5 Installations-Klemmverbindung Schraubklemme 10 mm2**
Installations-Klemmverbindung in bauseits vorhandenen Installationsgeräten,
einschl. isolierte Schraubklemme,
Leiterquerschnitt 10mm2
Menge: 50,000 St

**68.6 Installations-Klemmverbindung Schraubklemme 16 mm2**
Installations-Klemmverbindung in bauseits vorhandenen Installationsgeräten,
einschl. isolierte Schraubklemme,
Leiterquerschnitt 16mm2
Menge: 50,000 St

**68.7 Installations-Klemmverbindung schraubenlose Klemme 1,5 mm2**
Installations-Klemmverbindung in bauseits vorhandenen Installationsgeräten,
einschl. isolierte Einzelklemme, schraubenlos,
Leiterquerschnitt 1,5mm2
Menge: 500,000 St

**68.8 Installations-Klemmverbindung schraubenlose Klemme 2,5 mm2**
Installations-Klemmverbindung in bauseits vorhandenen Installationsgeräten,
einschl. isolierte Einzelklemme, schraubenlos,
Leiterquerschnitt 2,5mm2
Menge: 500,000 St

### Titel 69 Bügelschelle, verzinkt,

**69.1 Bügelschelle, verzinkt einschl. Gegenwanne bis 16 mm**
Bügelschelle, verzinkt,
einschl. Gegenwanne,
Spannbereich bis 16 mm
Menge: 100,000 St

**69.2 Bügelschelle, verzinkt einschl. Gegenwanne über 16-28 mm**
Bügelschelle, verzinkt,
einschl. Gegenwanne,
Spannbereich über 16 bis 28 mm
Menge: 100,000 St

**69.3 Bügelschelle, verzinkt einschl. Gegenwanne über 28-40 mm**
Bügelschelle, verzinkt,
einschl. Gegenwanne,
Spannbereich über 28 bis 40 mm
Menge: 100,000 St

**69.4 Bügelschelle, verzinkt einschl. Gegenwanne über 40-52 mm**
Bügelschelle, verzinkt,
einschl. Gegenwanne,
Spannbereich über 40 bis 52 mm
Menge: 100,000 St

### Titel 70 Sammelhalter für Wand- und Deckenmontage, bis 30 Leitungen,

**70.1 Sammelhalter für Wand- und Deckenmontage, bis 30 Leitungen Kunststoff**
Sammelhalter für Wand- und Deckenmontage,  bis 30 Leitungen,
aus Kunststoff
Menge: 1000,000 St

**70.2 Sammelhalter für Wand- und Deckenmontage, bis 30 Leitungen Metall**
Sammelhalter für Wand- und Deckenmontage,  bis 30 Leitungen,
aus Metall
Menge: 1000,000 St

### Titel 71 LED-Anbauleuchte

**71.1 LED-Anbauleuchte bis L=650mm x B=650 mm**
*** Bezugsbeschreibung
LED-Anbauleuchte (Decken- oder Wamdmontage) für Einzel- oder Lichtbandanwendungen.

Leuchtenabmessung bis L=650mm x B=650mm

Bauseits beigestellt

Es ist nur die Montage der Leuchte zu kalkulieren.
Die Montage von eventuell benötigtem Systemzubehör
wird extra abgerechnet.

Montieren und betriebsfertig anschliessen (Zu- und Ableitung)
Menge: 10,000 St

**71.2 LED-Anbauleuchte bis L=650mm x B=300mm**
*** wie Position 71.1
Leuchtenabmessung bis L=650mm x B=300mm
Menge: 10,000 St

**71.3 LED-Anbauleuchte bis L=1300mm xB=300mm**
*** wie Position 71.1
Leuchtenabmessung bis L = 1300mm x B = 300mm
Menge: 10,000 St

**71.4 LED-Anbauleuchte bis L=1600mm x B=300mm**
*** wie Position 71.1
Leuchtenabmessung bis L = 1600mm x B = 300mm
Menge: 10,000 St

**71.5 LED-Anbauleuchte bis L=650mm x B=650 mm, dimmbar**
*** Bezugsbeschreibung
LED-Anbauleuchte (Decken- oder Wamdmontage) für Einzel- oder Lichtbandanwendungen.

Leuchtenabmessung bis L=650mm x B=650mm

Dimmbar

Bauseits beigestellt

Es ist nur die Montage der Leuchte zu kalkulieren.
Die Montage von eventuell benötigtem Systemzubehör
wird extra abgerechnet.

Montieren und betriebsfertig anschliessen (Zu- und Ableitung)
Menge: 10,000 St

**71.6 LED-Anbauleuchte bis L=650mm x B=300mm, dimmbar**
*** wie Position 71.5
Leuchtenabmessung bis L=650mm x B=300mm
Menge: 10,000 St

**71.7 LED-Anbauleuchte bis L=1300mm xB=300mm, dimmbar**
*** wie Position 71.5
Leuchtenabmessung bis L=1300mm x B=300mm
Menge: 10,000 St

**71.8 LED-Anbauleuchte bis L=1600mm x B=300mm, dimmbar**
*** wie Position 71.5
Leuchtenabmessung bis L=1600mm x B=300mm
Menge: 10,000 St

**71.9 LED-Anbauleuchte bis Ø 400 mm**
*** Bezugsbeschreibung
LED-Anbauleuchte (Decken- oder Wamdmontage).

Leuchtendurchmesser bis Ø 400 mm

Bauseits beigestellt

Es ist nur die Montage der Leuchte zu kalkulieren.
Die Montage von eventuell benötigtem Systemzubehör
wird extra abgerechnet.

Montieren und betriebsfertig anschliessen (Zu- und Ableitung)
Menge: 10,000 St

**71.10 LED-Anbauleuchte bis Ø 800 mm**
*** wie Position 71.9
Leuchtendurchmesser bis Ø 600 mm
Menge: 10,000 St

**71.11 LED-Anbauleuchte bis Ø 400 mm, dimmbar**
*** Bezugsbeschreibung
LED-Anbauleuchte (Decken- oder Wamdmontage).

Leuchtendurchmesser bis Ø 400 mm

Dimmbar

Bauseits beigestellt

Es ist nur die Montage der Leuchte zu kalkulieren.
Die Montage von eventuell benötigtem Systemzubehör
wird extra abgerechnet.

Montieren und betriebsfertig anschliessen (Zu- und Ableitung)
Menge: 10,000 St

**71.12 LED-Anbauleuchte bis Ø 800 mm, dimmbar**
*** wie Position 71.11
Dimmbar

Leuchtendurchmesser bis Ø 600 mm
Menge: 10,000 St

### Titel 72 LED-Einbauleuchte eckig

**72.1 LED-Einbauleuchte bis L=650mm x B=650 mm**
*** Bezugsbeschreibung
LED-Einbauleuchte für Einzel- oder Lichtbandanwendungen.
Einbau in gesägte Deckenöffnungen, Einbau in Systemdecken
Einbau in Paneeldecken

Leuchtenabmessung bis L=650mm x B=650mm

Bauseits beigestellt

Es ist nur die Montage der Leuchte zu kalkulieren.
Die Montage von eventuell benötigtem Systemzubehör
wird extra abgerechnet.

Montieren und betriebsfertig anschliessen (Zu- und Ableitung)
Menge: 10,000 St

**72.2 LED-Einbauleuchte bis L=650mm x B=300mm**
*** wie Position 72.1
Leuchtenabmessung bis L=650mm x B=300mm
Menge: 10,000 St

**72.3 LED-Einbauleuchte bis L=1300mm xB=300mm**
*** wie Position 72.1
Leuchtenabmessung bis L = 1300mm x B = 300mm
Menge: 10,000 St

**72.4 LED-Einbauleuchte bis L=1600mm x B=300mm**
*** wie Position 72.1
Leuchtenabmessung bis L = 1600mm x B = 300mm
Menge: 10,000 St

**72.5 LED-Einbauleuchte bis L=650mm x B=650 mm, dimmbar**
*** Bezugsbeschreibung
LED-Einbauleuchte für Einzel- oder Lichtbandanwendungen.
Einbau in gesägte Deckenöffnungen, Einbau in Systemdecken
Einbau in Paneeldecken

Leuchtenabmessung bis L=650mm x B=650mm

Dimmbar

Bauseits beigestellt

Es ist nur die Montage der Leuchte zu kalkulieren.
Die Montage von eventuell benötigtem Systemzubehör
wird extra abgerechnet.

Montieren und betriebsfertig anschliessen (Zu- und Ableitung)
Menge: 10,000 St

**72.6 LED-Einbauleuchte bis L=650mm x B=300mm, dimmbar**
*** wie Position 72.5
Leuchtenabmessung bis L=650mm x B=300mm
Menge: 10,000 St

**72.7 LED-Einbauleuchte bis L=1300mm xB=300mm, dimmbar**
*** wie Position 72.5
Leuchtenabmessung bis L=1300mm x B=300mm
Menge: 10,000 St

**72.8 LED-Einbauleuchte bis L=1600mm x B=300mm, dimmbar**
*** wie Position 72.5
Leuchtenabmessung bis L=1600mm x B=300mm
Menge: 10,000 St

### Titel 73 LED-Einbauleuchte rund

**73.1 LED-Einbauleuchte bis Ø 80 mm**
*** Bezugsbeschreibung
LED-Downlight für Decken
Einbau-Downlight für gesägte Deckenöffnungen. Einbau in gegossene Betondecken mittels Zubehör, Decke mit Einbauöffnung, Decke mit Eingießgehäuse, Decke mit Paneel-System, Systemdecke mit sichtbarer Tragschiene,. Werkzeugloser Deckeneinbau

Leuchtendurchmesser bis Ø 80 mm

Bauseits beigestellt

Es ist nur die Montage der Leuchte zu kalkulieren.
Die Montage von eventuell benötigtem Systemzubehör
wird extra abgerechnet.

Montieren und betriebsfertig anschliessen (Zu- und Ableitung)
Menge: 10,000 St

**73.2 LED-Einbauleuchte bis Ø 150 mm**
*** wie Position 73.1
Leuchtendurchmesser  bis Ø 150 mm

Montieren und betriebsfertig anschliessen (Zu- und Ableitung)
Menge: 10,000 St

**73.3 LED-Einbauleuchte bis Ø 250 mm**
*** wie Position 73.1
Leuchtendurchmesser  bis Ø 250 mm

Montieren und betriebsfertig anschliessen (Zu- und Ableitung)
Menge: 10,000 St

**73.4 LED-Einbauleuchte bis Ø 80 mm, dimmbar**
*** Bezugsbeschreibung
LED-Downlight für Decken
Einbau-Downlight für gesägte Deckenöffnungen. Einbau in gegossene Betondecken mittels Zubehör, Decke mit Einbauöffnung, Decke mit Eingießgehäuse, Decke mit Paneel-System, Systemdecke mit sichtbarer Tragschiene,. Werkzeugloser Deckeneinbau

Leuchtendurchmesser bis Ø 80 mm

Dimmbar

Bauseits beigestellt

Es ist nur die Montage der Leuchte zu kalkulieren.
Die Montage von eventuell benötigtem Systemzubehör
wird extra abgerechnet.

Montieren und betriebsfertig anschliessen (Zu- und Ableitung)
Menge: 10,000 St

**73.5 LED-Einbauleuchte bis Ø 150 mm, dimmbar**
*** wie Position 73.4
Leuchtendurchmesser  bis Ø 150 mm

Montieren und betriebsfertig anschliessen (Zu- und Ableitung)
Menge: 10,000 St

**73.6 LED-Einbauleuchte bis Ø 250 mm, dimmbar**
*** wie Position 73.4
Leuchtendurchmesser  bis Ø 250 mm

Montieren und betriebsfertig anschliessen (Zu- und Ableitung)
Menge: 10,000 St

### Titel 74 Abhängekette, verzinkt,

**74.1 Abhängekette für Leuchte L 500 mm**
Abhängekette, verzinkt, für Leuchte, Länge bis 500 mm
Menge: 10,000 St

**74.2 Abhängekette für Leuchte L1000 mm**
Abhängekette, verzinkt, für Leuchte, Länge über 500 bis 1000 mm
Menge: 10,000 St

**74.3 Abhängekette für Leuchte L 2000 mm**
Abhängekette, verzinkt, für Leuchte, Länge über 1000 bis 2000 mm
Menge: 10,000 St

### Titel 75 J-Y(St)Y DIN VDE 0815, in vorhandenem Installations-rohr/-kanal/auf Kabelrinne,

**75.1 J-Y(St)Y in vorhand. Rohr/Kanal/Rinne Leiterzahl 2x2 0,6 Lg**
J-Y(St)Y DIN VDE 0815, in vorhandenem Installations-rohr/-kanal/auf Kabelrinne,
Leiterzahl 2 x 2,
0,6 Lg
Menge: 10,000 m

**75.2 J-Y(St)Y in vorhand. Rohr/Kanal/Rinne Leiterzahl 2x2 0,8 Lg**
J-Y(St)Y DIN VDE 0815, in vorhandenem Installations-rohr/-kanal/auf Kabelrinne,
Leiterzahl 2 x 2,
0,8 Lg
Menge: 10,000 m

**75.3 J-Y(St)Y in vorhand. Rohr/Kanal/Rinne Leiterzahl 4x2 0,6 Lg**
J-Y(St)Y DIN VDE 0815, in vorhandenem Installations-rohr/-kanal/auf Kabelrinne,
Leiterzahl 4 x 2,
0,6 Lg
Menge: 10,000 m

**75.4 J-Y(St)Y in vorhand. Rohr/Kanal/Rinne Leiterzahl 4x2 0,8 Lg**
J-Y(St)Y DIN VDE 0815, in vorhandenem Installations-rohr/-kanal/auf Kabelrinne,
Leiterzahl 4 x 2,
0,8 Lg
Menge: 10,000 m

**75.5 J-Y(St)Y in vorhand. Rohr/Kanal/Rinne Leiterzahl 10x2 0,6 Lg**
J-Y(St)Y DIN VDE 0815, in vorhandenem Installations-rohr/-kanal/auf Kabelrinne,
Leiterzahl 10 x 2,
0,6 Lg
Menge: 10,000 m

**75.6 J-Y(St)Y in vorhand. Rohr/Kanal/Rinne Leiterzahl 10x2 0,8 Lg**
J-Y(St)Y DIN VDE 0815, in vorhandenem Installations-rohr/-kanal/auf Kabelrinne,
Leiterzahl 10 x 2,
0,8 Lg
Menge: 10,000 m

### Titel 76 J-Y(St)Y DIN VDE 0815, in vorhandenem Installations-rohr/-kanal/Sammelhalter/auf Kabelrinne, Verlegung in abge

**76.1 J-Y(St)Y in vorhand. Rohre/Kanal/Halter/Rinne in abg. Decke Leiterzahl 2x2 0,6 Lg**
J-Y(St)Y DIN VDE 0815, in vorhandenem Installations-rohr/-kanal/Sammelhalter/auf Kabelrinne, Verlegung in abgehängter Decke,
Leiterzahl 2 x 2,
0,6 Lg
Menge: 10,000 m

**76.2 J-Y(St)Y in vorhand. Rohre/Kanal/Halter/Rinne in abg. Decke Leiterzahl 2x2 0,8 Lg**
J-Y(St)Y DIN VDE 0815, in vorhandenem Installations-rohr/-kanal/Sammelhalter/auf Kabelrinne, Verlegung in abgehängter Decke,
Leiterzahl 2 x 2,
0,8 Lg
Menge: 10,000 m

**76.3 J-Y(St)Y in vorhand. Rohre/Kanal/Halter/Rinne in abg. Decke Leiterzahl 4x2 0,6 Lg**
J-Y(St)Y DIN VDE 0815, in vorhandenem Installations-rohr/-kanal/Sammelhalter/auf Kabelrinne, Verlegung in abgehängter Decke,
Leiterzahl 4 x 2,
0,6 Lg
Menge: 10,000 m

**76.4 J-Y(St)Y in vorhand. Rohre/Kanal/Halter/Rinne in abg. Decke Leiterzahl 4x2 0,8 Lg**
J-Y(St)Y DIN VDE 0815, in vorhandenem Installations-rohr/-kanal/Sammelhalter/auf Kabelrinne, Verlegung in abgehängter Decke,
Leiterzahl 4 x 2,
0,8 Lg
Menge: 10,000 m

**76.5 J-Y(St)Y in vorhand. Rohre/Kanal/Halter/Rinne in abg. Decke Leiterzahl 10x2 0,6 Lg**
J-Y(St)Y DIN VDE 0815, in vorhandenem Installations-rohr/-kanal/Sammelhalter/auf Kabelrinne, Verlegung in abgehängter Decke,
Leiterzahl 10 x 2,
0,6 Lg
Menge: 10,000 m

**76.6 J-Y(St)Y in vorhand. Rohre/Kanal/Halter/Rinne in abg. Decke Leiterzahl 10x2 0,8 Lg**
J-Y(St)Y DIN VDE 0815, in vorhandenem Installations-rohr/-kanal/Sammelhalter/auf Kabelrinne, Verlegung in abgehängter Decke,
Leiterzahl 10 x 2,
0,8 Lg
Menge: 10,000 m

### Titel 77 J-Y(St)Y DIN VDE 0815, in Doppelboden/Hohlwand,

**77.1 J-Y(St)Y in Doppelboden/Hohlwand Leiterzahl 2x2 0,6 Lg**
J-Y(St)Y DIN VDE 0815, in Doppelboden/Hohlwand,
Leiterzahl 2 x 2,
0,6 Lg
Menge: 10,000 m

**77.2 J-Y(St)Y in Doppelboden/Hohlwand Leiterzahl 2x2 0,8 Lg**
J-Y(St)Y DIN VDE 0815, in Doppelboden/Hohlwand,
Leiterzahl 2 x 2,
0,8 Lg
Menge: 10,000 m

**77.3 J-Y(St)Y in Doppelboden/Hohlwand Leiterzahl 4x2 0,6 Lg**
J-Y(St)Y DIN VDE 0815, in Doppelboden/Hohlwand,
Leiterzahl 4 x 2,
0,6 Lg
Menge: 10,000 m

**77.4 J-Y(St)Y in Doppelboden/Hohlwand Leiterzahl 4x2 0,8 Lg**
J-Y(St)Y DIN VDE 0815, in Doppelboden/Hohlwand,
Leiterzahl 4 x 2,
0,8 Lg
Menge: 10,000 m

**77.5 J-Y(St)Y in Doppelboden/Hohlwand Leiterzahl 10x2 0,6 Lg**
J-Y(St)Y DIN VDE 0815, in Doppelboden/Hohlwand,
Leiterzahl 10 x 2,
0,6 Lg
Menge: 10,000 m

**77.6 J-Y(St)Y in Doppelboden/Hohlwand Leiterzahl 10x2 0,8 Lg**
J-Y(St)Y DIN VDE 0815, in Doppelboden/Hohlwand,
Leiterzahl 10 x 2,
0,8 Lg
Menge: 10,000 m

### Titel 78 J-Y(St)Y DIN VDE 0815, mit Nagelschellen, in vorhandenem Schlitz/an Wand/Decke,

**78.1 J-Y(St)Y in vorhand. Schlitz Leiterzahl 2x2 0,6 Lg**
J-Y(St)Y DIN VDE 0815, mit Nagelschellen, in vorhandenem Schlitz/an Wand/Decke,
Leiterzahl 2 x 2,
0,6 Lg
Menge: 10,000 m

**78.2 J-Y(St)Y in vorhand. Schlitz Leiterzahl 2x2 0,8 Lg**
J-Y(St)Y DIN VDE 0815, mit Nagelschellen, in vorhandenem Schlitz/an Wand/Decke,
Leiterzahl 2 x 2,
0,8 Lg
Menge: 10,000 m

**78.3 J-Y(St)Y in vorhand. Schlitz Leiterzahl 4x2 0,6 Lg**
J-Y(St)Y DIN VDE 0815, mit Nagelschellen, in vorhandenem Schlitz/an Wand/Decke,
Leiterzahl 4 x 2,
0,6 Lg
Menge: 10,000 m

**78.4 J-Y(St)Y in vorhand. Schlitz Leiterzahl 4x2 0,8 Lg**
J-Y(St)Y DIN VDE 0815, mit Nagelschellen, in vorhandenem Schlitz/an Wand/Decke,
Leiterzahl 4 x 2,
0,8 Lg
Menge: 10,000 m

### Titel 79 Datenkabel S/STP, DIN EN 50288-1, DIN EN 50173-1,in vorhandenem Installationsrohr/-kanal/auf Kabelrinne,

**79.1 Datenkabel S/STP, in vorhand. Rohr/Kanal/Rinne Kat 7 4x2x0,6**
Datenkabel S/STP, DIN EN 50288-1, DIN EN 50173-1,in vorhandenem Installationsrohr/-kanal/auf Kabelrinne,
Kat 7,
4 x 2 x 0,6
Menge: 500,000 m

**79.2 Datenkabel S/STP, in vorhand. Rohr/Kanal/Rinne Kat 8 4x2x0,6**
Datenkabel S/STP, DIN EN 50288-1, DIN EN 50173-1,in vorhandenem Installationsrohr/-kanal/auf Kabelrinne,
Kat 8,
4 x 2 x 0,6
Menge: 500,000 m

### Titel 80 Datenkabel S/STP 4 x 2 x 0,6 auflegen, auf Rangier-verteiler/Installationskit/Datenanschlussdose, einschl. Bes

**80.1 Datenkabel auflegen Kat 7**
Datenkabel S/STP 4 x 2 x 0,6 auflegen, auf Rangier-verteiler/Installationskit/Datenanschlussdose, einschl. Beschriftung,
Kat. 7
Menge: 50,000 St

**80.2 Datenkabel auflegen Kat 8**
Datenkabel S/STP 4 x 2 x 0,6 auflegen, auf Rangier-verteiler/Installationskit/Datenanschlussdose, einschl. Beschriftung,
Kat. 8
Menge: 50,000 St

### Titel 81 Zusätzlicher (örtlicher) Schutz-PotentialausgleichDIN VDE 0100-701,

**81.1 Zusätzlicher Schutz-Potentialausgleich bis 4 Anschlussstellen**
Zusätzlicher (örtlicher) Schutz-PotentialausgleichDIN VDE 0100-701,
mit bis zu 4 Anschlussstellen an metallischer Rohrleitung
Menge: 100,000 St

### Titel 82 Potentialausgleichsschiene, einschl. Klemmen, DIN VDE 0618-1,

**82.1 Potentialausgleichsschiene für HA bis 100 A**
Potentialausgleichsschiene, einschl. Klemmen, DIN VDE 0618-1,
für Hausanschlüsse bis 100 A, mit Abdeckung, Anschlussmöglichkeit: 7 Leiter 2,5 bis 25 mm2, 1 Rund- leiter Rd 8 bis 10 mm, 1 Klemme bis Fl 30 x 3,5 mm
Menge: 10,000 St

**82.2 Potentialausgleichsschiene für HA bis 250 A**
Potentialausgleichsschiene, einschl. Klemmen, DIN VDE 0618-1,
für Hausanschlüsse bis 250 A, mit Abdeckung, Anschluss- möglichkeit: 7 Reihenklemmen bis 16 mm2, 2 Reihen- klemmen 16 bis 95 mm2, 1 Klemme bis Fl 30 x 3,5 mm
Menge: 5,000 St

### Titel 83 Erdungsbandrohrschelle für Potentialausgleich, Anschlussmöglichkeit für 2 Leiter mit Leitungsquerschnitt 2,5 m

**83.1 Erdungsbandrohrschelle für Potentialausgleich DN 10-25**
Erdungsbandrohrschelle für Potentialausgleich, Anschlussmöglichkeit für 2 Leiter mit Leitungsquerschnitt 2,5 mm2 bis 25 mm2,
Rohrweite DN 10 bis DN 25
Menge: 50,000 St

**83.2 Erdungsbandrohrschelle für Potentialausgleich DN 10-100**
Erdungsbandrohrschelle für Potentialausgleich, Anschlussmöglichkeit für 2 Leiter mit Leitungsquerschnitt 2,5 mm2 bis 25 mm2,
Rohrweite DN 10 bis DN 100
Menge: 25,000 St

**83.3 Erdungsbandrohrschelle für Potentialausgleich DN 10-150**
Erdungsbandrohrschelle für Potentialausgleich, Anschlussmöglichkeit für 2 Leiter mit Leitungsquerschnitt 2,5 mm2 bis 25 mm2,
Rohrweite DN 10 bis DN 150
Menge: 10,000 St

### Titel 84 Kabel/Leitung anklemmen an bauseits beigestellten Bauteilen,

**84.1 Kabel/Leitung anklemmen an bauseits beigestellten Bauteilen bis 5 Adern 1-2,5 mm2**
Kabel/Leitung anklemmen an bauseits beigestellten Bauteilen,
bis 5 Adern,
Querschnitt 1 bis 2,5 mm2
Menge: 100,000 St

**84.2 Kabel/Leitung anklemmen an bauseits beigestellten Bauteilen bis 5 Adern 4-6 mm2**
Kabel/Leitung anklemmen an bauseits beigestellten Bauteilen,
bis 5 Adern,
Querschnitt 4 bis 6 mm2
Menge: 50,000 St

**84.3 Kabel/Leitung anklemmen an bauseits beigestellten Bauteilen bis 5 Adern 10-16 mm2**
Kabel/Leitung anklemmen an bauseits beigestellten Bauteilen,
bis 5 Adern,
Querschnitt 10 bis 16 mm2
Menge: 25,000 St

**84.4 Kabel/Leitung anklemmen an bauseits beigestellten Bauteilen über 5-12 Adern 1-2,5 mm2**
Kabel/Leitung anklemmen an bauseits beigestellten Bauteilen,
über 5 bis 12 Adern,
Querschnitt 1 bis 2,5 mm2
Menge: 10,000 St

**84.5 Kabel/Leitung anklemmen an bauseits beigestellten Bauteilen über 12-25 Adern 1-2,5 mm2**
Kabel/Leitung anklemmen an bauseits beigestellten Bauteilen,
über 12 bis 25 Adern,
Querschnitt 1 bis 2,5 mm2
Menge: 10,000 St

### Titel 85 Kabel/Leitung abklemmen, sichern und beschriften zur weiteren Verwendung,

**85.1 Kabel/Leitung abklemmen bis 5 Adern 1,5-4 mm2**
Kabel/Leitung abklemmen, sichern und beschriften zur weiteren Verwendung,
bis 5 Adern,
Querschnitt  1,5 bis 4 mm2
Menge: 500,000 St

**85.2 Kabel/Leitung abklemmen bis 5 Adern 6-16 mm2**
Kabel/Leitung abklemmen, sichern und beschriften zur weiteren Verwendung,
bis 5 Adern,
Querschnitt  6 bis 16 mm2
Menge: 250,000 St

### Titel 86 Installations-/Brandmelde-/Kommunikations-/-leitung/ -kabel an bauseits beigestellten Bauteilen auflegen,

**86.1 Installations-/Brandmelde-/Kommun.leitung/-kabel auflegen bis 4 DA**
Installations-/Brandmelde-/Kommunikations-/-leitung/ -kabel an bauseits beigestellten Bauteilen auflegen,
bis 4 DA,
Menge: 10,000 St

**86.2 Installations-/Brandmelde-/Kommun.leitung/-kabel auflegen über 4-10 DA**
Installations-/Brandmelde-/Kommunikations-/-leitung/ -kabel an bauseits beigestellten Bauteilen auflegen,
über 4 DA bis 10 DA
Menge: 1,000 St

### Titel 87 Installations-/Brandmelde-/Kommunikations-/-leitung/ -kabel abklemmen, sichern und beschriften zur weiteren Ve

**87.1 Installations-/Brandmelde-/Kommun.leitung/-kabel abklemmen bis 10 DA**
Installations-/Brandmelde-/Kommunikations-/-leitung/ -kabel abklemmen, sichern und beschriften zur weiteren Verwendung,
bis 10 DA
Menge: 10,000 St

### Titel 88 Freischalten, Sichern und Kennzeichnen von Stromkreisen

**88.1 Freischalten, Sichern und Kennzeichnen von Stromkreisen**
Vor Beginn der Elektroinstallationsarbeiten sind alle betroffenen Stromkreise gemäß den geltenden Vorschriften (u. a. DGUV Vorschrift 3, DIN VDE 0105-100) freizuschalten, gegen Wiedereinschalten zu sichern und auf Spannungsfreiheit zu prüfen.
Anschließend sind die abgeschalteten Stromkreise mit einem deutlich sichtbaren Klebeschild zu kennzeichnen.

Das Schild muss den Hinweis tragen:

"Nicht schalten - es wird gearbeitet!"

Zusätzlich ist auf dem Schild Platz zu schaffen für folgende Angaben:

Ort / Bereich der Arbeiten

Name des Verantwortlichen

Hinweis: Entfernen des Schildes nur durch den Verantwortlichen

Alle Arbeiten sind fachgerecht und unter Beachtung der einschlägigen Sicherheits- und Unfallverhütungsvorschriften auszuführen.

Besondere Hinweise:

Die Kennzeichnungsschilder sind nach Abschluss der Arbeiten zu entfernen und ordnungsgemäß zu entsorgen.

Abmessung des Hinweisschildes ca. L= 10,00cm x B= 2,00cm
Menge: 200,000 St

### Titel 89 Brandschutzabschottung einer Durchführung von Einzel-Kabel/-Leitung mit Dichtungsmasse/Kitt verschließen, Feue

**89.1 Brandschutzabschottung aus Dichtungsmasse/Kitt in Decke/Wand bis 0,003 m2**
Brandschutzabschottung einer Durchführung von Einzel-Kabel/-Leitung mit Dichtungsmasse/Kitt verschließen, Feuerwiderstandsklasse S 90 DIN 4102-9, mit allgemeinem bauaufsichtlichem Prüfzeugnis/mit allgemeiner bauaufsichtlicher Zulassung, einschließlich Kennzeichnung,
in Decke/Wand aus Beton/Stahlbeton/Mauerwerk,
abzudichtender Ringspalt bis 0,003 m2
Menge: 30,000 St

**89.2 Brandschutzabschottung aus Dichtungsmasse/Kitt in Decke/Wand über 0,003 m2 bis 0,01 m2**
Brandschutzabschottung einer Durchführung von Einzel-Kabel/-Leitung mit Dichtungsmasse/Kitt verschließen, Feuerwiderstandsklasse S 90 DIN 4102-9, mit allgemeinem bauaufsichtlichem Prüfzeugnis/mit allgemeiner bauaufsichtlicher Zulassung, einschließlich Kennzeichnung,
in Decke/Wand aus Beton/Stahlbeton/Mauerwerk,
abzudichtender Ringspalt über 0,003 bis 0,01 m2
Menge: 30,000 St

**89.3 Brandschutzabschottung aus Dichtungsmasse/Kitt in Decke/Wand über 0,01 m2 bis 0,05 m2**
Brandschutzabschottung einer Durchführung von Einzel-Kabel/-Leitung mit Dichtungsmasse/Kitt verschließen, Feuerwiderstandsklasse S 90 DIN 4102-9, mit allgemeinem bauaufsichtlichem Prüfzeugnis/mit allgemeiner bauaufsichtlicher Zulassung, einschließlich Kennzeichnung,
in Decke/Wand aus Beton/Stahlbeton/Mauerwerk,
abzudichtender Ringspalt über 0,01 bis 0,05 m2
Menge: 20,000 St

**89.4 Brandschutzabschottung aus Dichtungsmasse/Kitt in Decke/Wand über 0,05 m2**
Brandschutzabschottung einer Durchführung von Einzel-Kabel/-Leitung mit Dichtungsmasse/Kitt verschließen, Feuerwiderstandsklasse S 90 DIN 4102-9, mit allgemeinem bauaufsichtlichem Prüfzeugnis/mit allgemeiner bauaufsichtlicher Zulassung, einschließlich Kennzeichnung,
in Decke/Wand aus Beton/Stahlbeton/Mauerwerk,
abzudichtender Ringspalt über 0,05 m2
Menge: 10,000 St

### Titel 90 Bohrung in Wand, aus Mauerwerk / Beton

**90.1 Bohrung, Mauerwerk, waagerecht Wanddicke bis 15 cm D 5 cm**
Bohrung in Wand,  aus Mauerwerk, waagerecht,
Wanddicke bis 15 cm,
Durchmesser bis5 cm
Menge: 10,000 St

**90.2 Bohrung, Mauerwerk, waagerecht Wanddicke bis 15 cm D 8 cm**
Bohrung in Wand,  aus Mauerwerk, waagerecht,
Wanddicke bis 15 cm,
Durchmesser über  5 bis 8 cm
Menge: 10,000 St

**90.3 Bohrung, Mauerwerk, waagerecht Wanddicke 15-21 cm D 5 cm**
Bohrung in Wand,  aus Mauerwerk, waagerecht,
Wanddicke über 15 bis 21 cm,
Durchmesser bis5 cm
Menge: 10,000 St

**90.4 Bohrung, Mauerwerk, waagerecht Wanddicke 15-21 cm D 8 cm**
Bohrung in Wand,  aus Mauerwerk, waagerecht,
Wanddicke über 15 bis 21 cm,
Durchmesser über  5 bis 8 cm
Menge: 10,000 St

**90.5 Bohrung, Mauerwerk, waagerecht Wanddicke 21-27 cm D 5 cm**
Bohrung in Wand,  aus Mauerwerk, waagerecht,
Wanddicke über 21 bis 27 cm,
Durchmesser bis5 cm
Menge: 10,000 St

**90.6 Bohrung, Mauerwerk, waagerecht Wanddicke 21-27 cm D 8 cm**
Bohrung in Wand,  aus Mauerwerk, waagerecht,
Wanddicke über 21 bis 27 cm,
Durchmesser über  5 bis 8 cm
Menge: 10,000 St

**90.7 Bohrung, Mauerwerk, waagerecht Wanddicke 27-40 cm D 5 cm**
Bohrung in Wand,  aus Mauerwerk, waagerecht,
Wanddicke über 27 bis 40 cm,
Durchmesser bis5 cm
Menge: 10,000 St

**90.8 Bohrung, Mauerwerk, waagerecht Wanddicke 27-40 cm D 8 cm**
Bohrung in Wand,  aus Mauerwerk, waagerecht,
Wanddicke über 27 bis 40 cm,
Durchmesser über  5 bis 8 cm
Menge: 10,000 St

**90.9 Bohrung, Beton waagerecht Wanddicke bis 15 cm D 5 cm**
Bohrung in Wand,  aus Beton, waagerecht,
Wanddicke bis 15 cm,
Durchmesser bis5 cm
Menge: 10,000 St

**90.10 Bohrung, Beton, waagerecht Wanddicke bis 15 cm D 8 cm**
Kernbohrung in Wand,  aus Beton, waagerecht,
Wanddicke bis 15 cm,
Durchmesser über  5 bis 8 cm
Menge: 10,000 St

**90.11 Bohrung, Beton, waagerecht Wanddicke 15-21 cm D 5 cm**
Bohrung in Wand,  aus Beton, waagerecht,
Wanddicke über 15 bis 21 cm,
Durchmesser bis5 cm
Menge: 10,000 St

**90.12 Bohrung, Beton, waagerecht Wanddicke 15-21 cm D 8 cm**
Kernbohrung in Wand,  aus Beton, waagerecht,
Wanddicke über 15 bis 21 cm,
Durchmesser über  5 bis 8 cm
Menge: 10,000 St

**90.13 Bohrung, Beton, waagerecht Wanddicke 21-27 cm D 5 cm**
Bohrung in Wand,  aus Beton, waagerecht,
Wanddicke über 21 bis 27 cm,
Durchmesser bis5 cm
Menge: 10,000 St

**90.14 Bohrung, Beton, waagerecht Wanddicke 21-27 cm D 8 cm**
Bohrung in Wand,  aus Beton, waagerecht,
Wanddicke über 21 bis 27 cm,
Durchmesser über  5 bis 8 cm
Menge: 10,000 St

**90.15 Bohrung, Beton, waagerecht Wanddicke 27-40 cm D 5 cm**
Bohrung in Beton,  aus Mauerwerk, waagerecht,
Wanddicke über 27 bis 40 cm,
Durchmesser bis5 cm
Menge: 10,000 St

### Titel 91 Stundenlohnarbeiten

*Hinweis: Stundenlohnarbeiten*
Mit der Ausführung der im Leistungsverzeichnis vorgesehenen Stundenlohnarbeiten ist erst nach schriftlicher Anordnung des AG zu beginnen. Der Umfang der im Einzelfall zu erbringenden
Leistungen wird bei der Anordnung festgelegt.
Die angeordneten Stundenlohnarbeiten sind unverzüglich jedoch spätestens einen Arbeitstag nach der Leistungserbringung der Auftraggeberin zur Anerkennung vorzulegen.

Der Verrechnungssatz für die jeweilige Arbeitskraft umfasstsämtliche Aufwendungen wie Lohn- und Gehaltskosten, Lohn- und Gehaltsnebenkosten, Zuschläge, lohngebundene und lohnabhängige Kosten, sonstige Sozialkosten, Gemeinkosten, Wagnis und Gewinn sowie den Kleingeräteeinsatz.

Für vom AG angeordnete Stundenlohnarbeiten werden die vereinbarten Stundenverrechnungssätze zuzüglich
Umsatzsteuer nach den tatsächlich geleisteten Arbeitszeiten bezahlt.

Verlangt der AG die Ausführung von Leistungen außerhalb der regelmäßigen werktäglichen Arbeitszeit (Mehr-, Sonntags-, Feiertags- und Nachtarbeit), so wird neben den vereinbarten
Preisen eine Vergütung für die nachgewiesenen
zuschlagspflichtigen Stunden gewährt. Als Vergütung wird für jede geleistete Stunde der Betrag gezahlt, der sich aus der entsprechenden tariflichen Vereinbarung für Mehr-, Sonntags-,
Feiertags- und Nachtarbeit zuzüglich der dafür tatsächlichen aufgewendeten Zuschläge errechnet.

**91.1 Obermonteur/-in**
Stundenlohnarbeiten durch Obermonteur/-in
auf Anordnung des AG ausführen,
der Verrechnungssatz für die jeweilige Arbeitskraft
umfasst sämtliche Aufwendungen wie Lohn- und
Gehaltskosten, Lohn- und Gehaltsnebenkosten, Zuschläge,
lohngebundene und lohnabhängige Kosten, sonstige
Sozialkosten, Gemeinkosten, Wagnis und Gewinn.
Menge: 50,000 h

*Hinweis: Zuschlag Samstagsarbeit Obermonteur*
Zuschlag für Samstagsarbeit Obermonteur

'..................................' €

vom Bieter auszufüllen

*Hinweis: Zuschlag Sonntagsarbeit Obermonteur*
Zuschlag für Sonntagsarbeit Obermonteur

'..................................' €

vom Bieter auszufüllen

*Hinweis: Zuschlag Feiertagsarbeit Obermonteur*
Zuschlag für Feiertagsarbeit Obermonteur

'..................................' €

vom Bieter auszufüllen

*Hinweis: Zuschlag Nachtarbeit Obermonteur*
Zuschlag für Nachtarbeit Obermonteur

'..................................' €

vom Bieter auszufüllen

**91.2 Monteur/-in**
Stundenlohnarbeiten durch Monteur/-in
auf Anordnung des AG ausführen,
der Verrechnungssatz für die jeweilige Arbeitskraft
umfasst sämtliche Aufwendungen wie Lohn- und
Gehaltskosten, Lohn- und Gehaltsnebenkosten, Zuschläge,
lohngebundene und lohnabhängige Kosten, sonstige
Sozialkosten, Gemeinkosten, Wagnis und Gewinn.
Menge: 2500,000 h

*Hinweis: Zuschlag Samstagsarbeit Monteur*
Zuschlag für Samstagsarbeit Monteur

'..................................' €

vom Bieter auszufüllen

*Hinweis: Zuschlag Sonntagsarbeit Monteur*
Zuschlag für Sonntagsarbeit Monteur

'..................................' €

vom Bieter auszufüllen

*Hinweis: Zuschlag Feiertagsarbeit Monteur*
Zuschlag für Feiertagsarbeit Monteur

'..................................' €

vom Bieter auszufüllen

*Hinweis: Zuschlag Nachtarbeit Monteur*
Zuschlag für Nachtarbeit Monteur

'..................................' €

vom Bieter auszufüllen

**91.3 Helfer/-in**
Stundenlohnarbeiten durch Helfer/-in
auf Anordnung des AG ausführen,
der Verrechnungssatz für die jeweilige Arbeitskraft
umfasst sämtliche Aufwendungen wie Lohn- und
Gehaltskosten, Lohn- und Gehaltsnebenkosten, Zuschläge,
lohngebundene und lohnabhängige Kosten, sonstige
Sozialkosten, Gemeinkosten, Wagnis und Gewinn.
Menge: 2000,000 h

*Hinweis: Zuschlag Samstagsarbeit Helfer*
Zuschlag für Samstagsarbeit Helfer

'..................................' €

vom Bieter auszufüllen

*Hinweis: Zuschlag Sonntagsarbeit Helfer*
Zuschlag für Sonntagsarbeit Helfer

'..................................' €

vom Bieter auszufüllen

*Hinweis: Zuschlag Feiertagsarbeit Helfer*
Zuschlag für Feiertagsarbeit Helfer

'..................................' €

vom Bieter auszufüllen

*Hinweis: Zuschlag Nachtarbeit Helfer*
Zuschlag für Nachtarbeit Helfer

'..................................' €

vom Bieter auszufüllen
